# Trapa per a fals sostre continu de plaques de guix laminat. Sistema "KNAUF"

- Propietat de l'arxiu: CYPE Ingenieros S.A.
- Format: FIEBDC-3/2016
- Programa: Generador de preus de la construcció. CYPE Ingenieros, S.A.
- Data: 17/06/2024
- Divisa: EUR
- Costos indirectes: 3 %
- IVA: 21 %

## R Revestiments i extradossats

### RT Falsos sostres en interiors

#### RTC Continus, de plaques de guix laminat

**RTC021** U Trapa per a fals sostre continu de plaques de guix laminat. Sistema "KNAUF".
Trapa de registre gamma Metálica, Metálica blanca, sistema E104 "KNAUF", de 400x400 mm, formada per marc d'alumini i porta d'alumini, per a fals sostre continu de plaques de guix laminat. Inclús accessoris de muntatge.
Inclou: Marcat i tall de la placa de guix laminat. Col·locació de la trapa. Resolució de trobades i punts singulars.
Criteri d'amidament de projecte: Nombre d'unitats previstes, segons documentació gràfica de Projecte.
Criteri de mesura d'obra: Es mesurarà el nombre d'unitats realment col·locades segons especificacions de Projecte.

| Codi | Ut | Descripció | Rendiment | Preu | Import |
|---|---|---|---|---|---|
| mt12ppk060cbcaac | U | Trapa de registre gamma Metálica, Metálica blanca, sistema E104 "KNAUF", de 400x400 mm, formada per marc d'alumini i porta d'alumini. (material) | 1 | 24.25 | 24.250 |
| mo015 | h | Oficial 1ª muntador de falsos sostres. (mà d'obra) | 0.416 | 29.34 | 12.205 |
| mo082 | h | Ajudant muntador de falsos sostres. (mà d'obra) | 0.208 | 25.28 | 5.258 |
| % | % | Costos directes complementaris | 2 % | 41.713 | 0.834 |
|  |  | Costos directes |  |  | 42.547 |

Residus:
- col·locació: mt12ppk060cbcaac; factor de residu 0.024

## Recursos

**mt12ppk060cbcaac** U Trapa de registre gamma Metálica
Dades tècniques: Cost energètic 384.764 MJ; Emissió de CO2 28.302 kg; Codi LER 17 04 02; Massa de l'element 3.43 kg; Volum 0.002287 m3
Residus:
- embalatge: re170203 Plàstic. (component de residu); rendiment 0.008 kg; Codi LER 17 02 03; Massa de l'element 1 kg; Volum 0.001667 m3
