# Fals sostre registrable de panells de llana de roca

- Propietat de l'arxiu: CYPE Ingenieros S.A.
- Format: FIEBDC-3/2016
- Programa: Generador de preus de la construcció. CYPE Ingenieros, S.A.
- Data: 17/06/2024
- Divisa: EUR
- Costos indirectes: 3 %
- IVA: 21 %

## R Revestiments i extradossats

### RT Falsos sostres en interiors

#### RTF Registrables, de fibres minerals

**RTF005** m² Fals sostre registrable de panells de llana de roca.
Fals sostre registrable suspès, situat a una altura menor de 4 m, constituït per: ESTRUCTURA: perfileria vista T 24, amb sola de 24 mm d'amplària, d'acer galvanitzat, color blanc, comprenent perfils primaris i secundaris, suspesos del forjat o element suport amb varetes i penjants; PANELLS: panells acústics autoportantes de llana de roca, compostos per mòduls de 600x600x15 mm, acabat llis color blanc amb cantell recte. Inclús perfils angulars, fixacions per a l'ancoratge dels perfils i accessoris de muntatge.
Inclou: Replanteig dels eixos de la trama modular. Anivellació i col·fixació dels perfils perimetrals. Replanteig dels perfils primaris de la trama. Senyalització dels punts d'ancoratge al sostre. Anivellació i suspensió dels perfils primaris i secundaris de la trama. Tall dels panells. Col·locació dels panells. Resolució de trobades i punts singulars.
Criteri d'amidament de projecte: Superfície mesurada entre paraments, segons documentació gràfica de Projecte, sense descomptar buits per instal·lacions.
Criteri de mesura d'obra: Es mesurarà la superfície realment executada segons especificacions de Projecte, sense descomptar buits per instal·lacions.

| Codi | Ut | Descripció | Rendiment | Preu | Import |
|---|---|---|---|---|---|
| mt16pag010a | m² | Panell acústic autoportant de llana mineral, de resistència tèrmica 0,4 m²K/W, Euroclasse A1 de reacció al foc segons UNE-EN 13501-1, compost per mòduls de 600x600x15 mm, acabat llis color blanc amb cantell recte per a perfileria vista T 24. (material) | 1.02 | 12.4 | 12.648 |
| mt12fpg040ij | m | Perfil primari T 24 24x38x3700 mm, color blanc, d'acer galvanitzat, segons UNE-EN 13964. (material) | 0.7 | 0.66 | 0.462 |
| mt12fpg040la | m | Perfil secundari T 24 24x38x600 mm, color blanc, d'acer galvanitzat, segons UNE-EN 13964. (material) | 1.5 | 0.66 | 0.990 |
| mt12fpg030hk | m | Perfil angular 24/24/3000 mm, color blanc, d'acer galvanitzat, segons UNE-EN 13964. (material) | 0.4 | 0.49 | 0.196 |
| mt12fac020b | U | Barra metàl·lica d'acer galvanitzat de 6 mm de diàmetre. (material) | 2 | 0.32 | 0.640 |
| mt12fac050 | U | Accessoris per a la instal·lació de falsos sostres registrables. (material) | 1 | 1.61 | 1.610 |
| mo015 | h | Oficial 1ª muntador de falsos sostres. (mà d'obra) | 0.278 | 29.34 | 8.157 |
| mo082 | h | Ajudant muntador de falsos sostres. (mà d'obra) | 0.278 | 25.28 | 7.028 |
| % | % | Costos directes complementaris | 2 % | 31.731 | 0.635 |
|  |  | Costos directes |  |  | 32.366 |

Residus:
- col·locació: mt16pag010a; factor de residu 0.037888
- col·locació: mt12fpg040ij Perfil primari T 24 24x38x3700 mm, color blanc, d'acer galvanitzat, segons UNE-EN 13964; factor de residu 0.0188
- col·locació: mt12fpg040la Perfil secundari T 24 24x38x600 mm, color blanc, d'acer galvanitzat, segons UNE-EN 13964; factor de residu 0.0188
- col·locació: mt12fpg030hk Perfil angular 24/24/3000 mm, color blanc, d'acer galvanitzat, segons UNE-EN 13964; factor de residu 0.0188
- col·locació: mt12fac020b Barra metàl·lica d'acer galvanitzat de 6 mm de diàmetre; factor de residu 0.0188

## Recursos

**mt16pag010a** m² Panell acústic autoportant de llana mineral
Dades tècniques: Cost energètic 118.313 MJ; Emissió de CO2 3.136 kg; Codi LER 17 06 04; Massa de l'element 2 kg; Volum 0.003333 m3
Residus:
- embalatge: re170203 Plàstic. (component de residu); rendiment 0.028 kg; Codi LER 17 02 03; Massa de l'element 1 kg; Volum 0.001667 m3

**mt12fpg040ij** m Perfil primari T 24 24x38x3700 mm, color blanc, d'acer galvanitzat, segons UNE-EN 13964
Dades tècniques: Cost energètic 72.078 MJ; Emissió de CO2 2.211 kg; Codi LER 17 04 05; Massa de l'element 0.54 kg; Volum 0.000257 m3
Residus:
- embalatge: re170203 Plàstic; rendiment 0.005 kg

**mt12fpg040la** m Perfil secundari T 24 24x38x600 mm, color blanc, d'acer galvanitzat, segons UNE-EN 13964
Dades tècniques: Cost energètic 72.078 MJ; Emissió de CO2 2.211 kg; Codi LER 17 04 05; Massa de l'element 0.54 kg; Volum 0.000257 m3
Residus:
- embalatge: re170203 Plàstic; rendiment 0.005 kg

**mt12fpg030hk** m Perfil angular 24/24/3000 mm, color blanc, d'acer galvanitzat, segons UNE-EN 13964
Dades tècniques: Cost energètic 5.504 MJ; Emissió de CO2 0.536 kg; Codi LER 17 04 05; Massa de l'element 0.2 kg; Volum 0.000095 m3
Residus:
- embalatge: re170203 Plàstic; rendiment 0.005 kg

**mt12fac020b** U Barra metàl·lica d'acer galvanitzat de 6 mm de diàmetre
Dades tècniques: Cost energètic 3.803 MJ; Emissió de CO2 0.261 kg; Codi LER 17 04 05; Massa de l'element 0.055 kg; Volum 0.000026 m3
Residus:
- embalatge: re170203 Plàstic; rendiment 0.025 kg
