# Fals sostre continu de panells de MDF. Sistema "DECUSTIK"

- Propietat de l'arxiu: CYPE Ingenieros S.A.
- Format: FIEBDC-3/2016
- Programa: Generador de preus de la construcció. CYPE Ingenieros, S.A.
- Data: 30/07/2024
- Divisa: EUR
- Costos indirectes: 3 %
- IVA: 21 %

## R Revestiments i extradossats

### RT Falsos sostres en interiors

#### RTM Continus, de fusta

**RTM031** m² Fals sostre continu de panells de MDF. Sistema "DECUSTIK".
Fals sostre continu suspès, situat a una altura menor de 4 m, constituït per: ESTRUCTURA: estructura metàl·lica d'acer galvanitzat de perfils primaris de 60 mm d'amplada, amb una modulació de 600 mm i suspesos del forjat o element suport de formigó amb forquilles de penjant i varetes cada 600 mm; PANELLS: panells formats per llistons de MDF de 31x35 mm de secció, PE018 "DECUSTIK", rexapat amb xapa de fusta de roure, acabat envernissat, amb vernís ignífug, de 1200x600 mm i 58 mm de gruix, de superfície ranurada, amb la cara posterior amb un vel acústic de 15 mm d'espessor, color negre, amb mecanitzat lateral recte D+. Inclús fixacions per a l'ancoratge dels perfils, cargols per a la fixació dels panells i accessoris de muntatge.
Inclou: Traçat en els murs del nivell del fals sostre. Replanteig dels eixos de l'estructura metàl·lica. Senyalització dels punts d'ancoratge al forjat o element de suport. Anivellació i suspensió dels perfils primaris de l'estructura. Tall dels panells. Col·locació dels panells. Resolució de trobades i punts singulars.
Criteri d'amidament de projecte: Superfície mesurada entre paraments, segons documentació gràfica de Projecte, sense descomptar buits per instal·lacions.
Criteri de mesura d'obra: Es mesurarà la superfície realment executada segons especificacions de Projecte, sense descomptar buits per instal·lacions.

| Codi | Ut | Descripció | Rendiment | Preu | Import |
|---|---|---|---|---|---|
| mt12dec020b | m² | Panell format per llistons de MDF de 31x35 mm de secció, PE018 "DECUSTIK", rexapat amb xapa de fusta de roure, acabat envernissat, amb vernís ignífug, de 1200x600 mm i 58 mm de gruix, de superfície ranurada, amb la cara posterior amb un vel acústic de 15 mm d'espessor, color negre, amb mecanitzat lateral recte D+, Euroclasse B-s2, d0 de reacció al foc segons UNE-EN 13501-1. (material) | 1 | 215.29 | 215.290 |
| mt12psg050c | m | Mestra 60/27 de xapa d'acer galvanitzat, de 60 mm d'amplada, segons UNE-EN 14195. (material) | 1.72 | 0.84 | 1.445 |
| mt12psg230 | U | Forquilla d'acer galvanitzat. (material) | 1.59 | 0.69 | 1.097 |
| mt12psg231 | U | Peça d'empalmament. (material) | 0.58 | 0.87 | 0.505 |
| mt12psg190 | U | Barnilla de penjament. (material) | 1.59 | 0.37 | 0.588 |
| mo015 | h | Oficial 1ª muntador de falsos sostres. (mà d'obra) | 0.278 | 29.34 | 8.157 |
| mo082 | h | Ajudant muntador de falsos sostres. (mà d'obra) | 0.278 | 25.28 | 7.028 |
| % | % | Costos directes complementaris | 2 % | 234.110 | 4.682 |
|  |  | Costos directes |  |  | 238.792 |

Residus:
- col·locació: mt12dec020b; factor de residu 0.0063
- col·locació: mt12psg050c Mestra 60/27 de xapa d'acer galvanitzat, de 60 mm d'amplada, segons UNE-EN 14195; factor de residu 0.0188

## Recursos

**mt12dec020b** m² Panell format per llistons de MDF de 31x35 mm de secció
Dades tècniques: Cost energètic 454.435 MJ; Emissió de CO2 5.918 kg; Codi LER 17 02 01; Massa de l'element 13.7 kg; Volum 0.012455 m3
Residus:
- embalatge: re170203 Plàstic. (component de residu); rendiment 0.034 kg; Codi LER 17 02 03; Massa de l'element 1 kg; Volum 0.001667 m3

**mt12psg050c** m Mestra 60/27 de xapa d'acer galvanitzat, de 60 mm d'amplada, segons UNE-EN 14195
Dades tècniques: Cost energètic 70.752 MJ; Emissió de CO2 2.171 kg; Codi LER 17 04 05; Massa de l'element 0.53 kg; Volum 0.000252 m3
Residus:
- embalatge: re170203 Plàstic; rendiment 0.005 kg
