# Fals sostre continu de llosetes de suro

- Propietat de l'arxiu: CYPE Ingenieros S.A.
- Format: FIEBDC-3/2016
- Programa: Generador de preus de la construcció. CYPE Ingenieros, S.A.
- Data: 17/06/2024
- Divisa: EUR
- Costos indirectes: 3 %
- IVA: 21 %

## R Revestiments i extradossats

### RT Falsos sostres en interiors

#### RTO Continus, de suro

**RTO005** m² Fals sostre continu de llosetes de suro.
Fals sostre continu adossat, situat a una altura menor de 4 m, format per llosetes de suro, de 600x300x4 mm, pes 2,166 kg/m², densitat 450 kg/m³, Euroclasse Dfl-s1 de reacció al foc segons UNE-EN 13501-1, acabat natural. COL·LOCACIÓ: en interiors amb massilla de poliuretà.
Inclou: Neteja i preparació de la superfície suport. Replanteig. Aplicació de l'adhesiu. Col·locació dels lots. Neteja final.
Criteri d'amidament de projecte: Superfície mesurada entre paraments, segons documentació gràfica de Projecte, sense descomptar buits per instal·lacions.
Criteri de mesura d'obra: Es mesurarà la superfície realment executada segons especificacions de Projecte, sense descomptar buits per instal·lacions.

| Codi | Ut | Descripció | Rendiment | Preu | Import |
|---|---|---|---|---|---|
| mt29pco040c | m² | Lloseta de suro, de 600x300x4 mm, pes 2,166 kg/m², densitat 450 kg/m³, Euroclasse Dfl-s1 de reacció al foc segons UNE-EN 13501-1, acabat natural. (material) | 1.05 | 23.92 | 25.116 |
| mt29cam040b | U | Cartutx de 310 cm³ de massilla de poliuretà, per a fixació de llosetes de suro. (material) | 0.595 | 5.57 | 3.314 |
| mo015 | h | Oficial 1ª muntador de falsos sostres. (mà d'obra) | 0.629 | 29.34 | 18.455 |
| mo082 | h | Ajudant muntador de falsos sostres. (mà d'obra) | 0.629 | 25.28 | 15.901 |
| % | % | Costos directes complementaris | 2 % | 62.786 | 1.256 |
|  |  | Costos directes |  |  | 64.042 |

Residus:
- col·locació: mt29cam040b Cartutx de 310 cm³ de massilla de poliuretà, per a fixació de llosetes de suro; factor de residu 0.06

## Recursos

**mt29cam040b** U Cartutx de 310 cm³ de massilla de poliuretà, per a fixació de llosetes de suro
Dades tècniques: Cost energètic 12.716 MJ; Emissió de CO2 0.628 kg; Codi LER 17 09 04; Massa de l'element 0.021 kg; Volum 0.000014 m3
Residus:
- embalatge: re170203 Plàstic. (component de residu); rendiment 0.1 kg; Codi LER 17 02 03; Massa de l'element 1 kg; Volum 0.001667 m3
