# Angle d'escaiola per a graó múltiple, per a solució perimetral de sostre

- Propietat de l'arxiu: CYPE Ingenieros S.A.
- Format: FIEBDC-3/2016
- Programa: Generador de preus de la construcció. CYPE Ingenieros, S.A.
- Data: 17/06/2024
- Divisa: EUR
- Costos indirectes: 3 %
- IVA: 21 %

## R Revestiments i extradossats

### RT Falsos sostres en interiors

#### RTP Prefabricats d'escaiola

**RTP036** U Angle d'escaiola per a graó múltiple, per a solució perimetral de sostre.
Angle còncau d'escaiola per a graó múltiple, graons de 5x5 cm, 72,5 cm d'amplada total i 16 cm de ràdio, per a solució perimetral de sostre, rebut amb cola per a escaiola. Inclús accessoris de fixació.
Inclou: Replanteig de la peça. Humectació de la base de fixació. Estesa de la cola. Col·locació i rejuntat de la peça. Repàs de trobades entre peces.
Criteri d'amidament de projecte: Nombre d'unitats previstes, segons documentació gràfica de Projecte.
Criteri de mesura d'obra: Es mesurarà el nombre d'unitats realment col·locades segons especificacions de Projecte.

| Codi | Ut | Descripció | Rendiment | Preu | Import |
|---|---|---|---|---|---|
| mt12rea075a | U | Angle còncau d'escaiola per a graó múltiple, graons de 5x5 cm, 72,5 cm d'amplada total i 16 cm de ràdio. (material) | 1.05 | 14.54 | 15.267 |
| mt09eyc030 | kg | Cola per a escaiola. (material) | 0.04 | 0.35 | 0.014 |
| mo035 | h | Oficial 1ª escaiolista. (mà d'obra) | 0.194 | 28.42 | 5.513 |
| % | % | Costos directes complementaris | 2 % | 20.794 | 0.416 |
|  |  | Costos directes |  |  | 21.210 |

Residus:
- col·locació: mt12rea075a Angle còncau d'escaiola per a graó múltiple, graons de 5x5 cm, 72,5 cm d'amplada total i 16 cm de ràdio; factor de residu 0.0053

## Recursos

**mt12rea075a** U Angle còncau d'escaiola per a graó múltiple, graons de 5x5 cm, 72,5 cm d'amplada total i 16 cm de ràdio
Dades tècniques: Cost energètic 4.351 MJ; Emissió de CO2 0.194 kg; Codi LER 17 08 02; Massa de l'element 1.23 kg; Volum 0.00123 m3
Residus:
- embalatge: re170203 Plàstic. (component de residu); rendiment 0.002 kg; Codi LER 17 02 03; Massa de l'element 1 kg; Volum 0.001667 m3
