# Arc d'escaiola

- Propietat de l'arxiu: CYPE Ingenieros S.A.
- Format: FIEBDC-3/2016
- Programa: Generador de preus de la construcció. CYPE Ingenieros, S.A.
- Data: 17/06/2024
- Divisa: EUR
- Costos indirectes: 3 %
- IVA: 21 %

## R Revestiments i extradossats

### RT Falsos sostres en interiors

#### RTP Prefabricats d'escaiola

**RTP260** U Arc d'escaiola.
Arc d'escaiola, de 22,5x9x120 cm, per adossar a paret o a pilastra, rebut amb cola per a escaiola. Inclús accessoris de fixació.
Inclou: Replanteig de la peça. Humectació de la base de fixació. Estesa de la cola. Col·locació i rejuntat de la peça.
Criteri d'amidament de projecte: Nombre d'unitats previstes, segons documentació gràfica de Projecte.
Criteri de mesura d'obra: Es mesurarà el nombre d'unitats realment col·locades segons especificacions de Projecte.

| Codi | Ut | Descripció | Rendiment | Preu | Import |
|---|---|---|---|---|---|
| mt12rea220aa | U | Arc d'escaiola, de 22,5x9x120 cm, per adossar a paret o a pilastra. (material) | 1.05 | 28.56 | 29.988 |
| mt09eyc030 | kg | Cola per a escaiola. (material) | 0.33 | 0.35 | 0.116 |
| mo035 | h | Oficial 1ª escaiolista. (mà d'obra) | 0.319 | 28.42 | 9.066 |
| % | % | Costos directes complementaris | 2 % | 39.170 | 0.783 |
|  |  | Costos directes |  |  | 39.953 |
