# Fals sostre registrable de panells de llana de fusta. Sistema "KNAUF"

- Propietat de l'arxiu: CYPE Ingenieros S.A.
- Format: FIEBDC-3/2016
- Programa: Generador de preus de la construcció. CYPE Ingenieros, S.A.
- Data: 17/06/2024
- Divisa: EUR
- Costos indirectes: 3 %
- IVA: 21 %

## R Revestiments i extradossats

### RT Falsos sostres en interiors

#### RTT Registrables, de fusta

**RTT016** m² Fals sostre registrable de panells de llana de fusta. Sistema "KNAUF".
Fals sostre registrable suspès, situat a una altura menor de 4 m. Sistema Fibralith "KNAUF", constituït per: ESTRUCTURA: perfileria vista, d'acer galvanitzat, color blanc, amb sola de 24 mm d'amplària, comprenent perfils primaris i secundaris; PANELLS: panells lleugers de llana de fusta, gamma Organic, model Organic A "KNAUF", de 600x600 mm i 15 mm de gruix, acabat Pure, resistència tèrmica 0,188 m²K/W, conductivitat tèrmica 0,08 W/(mK). Inclús perfils angulars, fixacions per a l'ancoratge dels perfils, cargols per a la fixació dels panells i accessoris de muntatge.
Inclou: Traçat en els murs del nivell del fals sostre. Anivellació i col·fixació dels perfils perimetrals. Replanteig dels perfils primaris de la trama. Senyalització dels punts d'ancoratge al forjat o element de suport. Anivellació i suspensió dels perfils primaris i secundaris de la trama. Tall dels panells. Col·locació dels panells. Resolució de trobades i punts singulars.
Criteri d'amidament de projecte: Superfície mesurada entre paraments, segons documentació gràfica de Projecte, sense descomptar buits per instal·lacions.
Criteri de mesura d'obra: Es mesurarà la superfície realment executada segons especificacions de Projecte, sense descomptar buits per instal·lacions.

| Codi | Ut | Descripció | Rendiment | Preu | Import |
|---|---|---|---|---|---|
| mt16vkk010a | m² | Panell lleuger de llana de fusta, gamma Organic, model Organic A "KNAUF", de 600x600 mm i 15 mm de gruix, acabat Pure, segons UNE-EN 13168, format per encenalls de fusta de 1,0 mm de diàmetre aglomerades amb ciment, resistència tèrmica 0,188 m²K/W, conductivitat tèrmica 0,08 W/(mK), densitat 533,3 kg/m³, factor de resistència a la difusió del vapor d'aigua 0,4 i Euroclasse B-s1, d0 de reacció al foc segons UNE-EN 13501-1, per a aïllament tèrmic i acústic i protecció enfront d'incendis, en edificació. (material) | 1.02 | 22.03 | 22.471 |
| mt12pfk060ca | m | Perfil primari EASY T - 24/38/3700 mm "KNAUF", color blanc, d'acer galvanitzat, segons UNE-EN 13964. (material) | 0.9 | 1.95 | 1.755 |
| mt12pfk060ja | m | Perfil secundari EASY TG - 24/32/600 mm "KNAUF", color blanc, d'acer galvanitzat, segons UNE-EN 13964. (material) | 1.75 | 1.95 | 3.413 |
| mt12pfk060ka | m | Perfil secundari EASY TG - 24/32/1200 mm "KNAUF", color blanc, d'acer galvanitzat, segons UNE-EN 13964. (material) | 0.9 | 1.95 | 1.755 |
| mt12pfk050f | m | Perfil angular EASY L - 25/25/3050 mm "KNAUF", color blanc, d'acer galvanitzat, segons UNE-EN 13964. (material) | 0.8 | 1.8 | 1.440 |
| mt12pek050a | U | Penjat Nonius "KNAUF", per a falsos sostres suspesos. (material) | 0.75 | 0.39 | 0.293 |
| mt12pek050b | U | Segur Nonius "KNAUF", per a falsos sostres suspesos. (material) | 0.75 | 0.04 | 0.030 |
| mt12pek050c | U | Part superior Nonius "KNAUF", 530/630, per a falsos sostres suspesos. (material) | 0.75 | 0.59 | 0.443 |
| mt12pek030 | U | Barnilla de penjament "KNAUF" de 100 cm. (material) | 0.75 | 0.39 | 0.293 |
| mt12psg220 | U | Fixació composta per tac i cargol 5x27. (material) | 0.75 | 0.06 | 0.045 |
| mo015 | h | Oficial 1ª muntador de falsos sostres. (mà d'obra) | 0.25 | 29.34 | 7.335 |
| mo082 | h | Ajudant muntador de falsos sostres. (mà d'obra) | 0.25 | 25.28 | 6.320 |
| % | % | Costos directes complementaris | 2 % | 45.593 | 0.912 |
|  |  | Costos directes |  |  | 46.505 |

Residus:
- col·locació: mt16vkk010a; factor de residu 0.024
- col·locació: mt12pfk060ca Perfil primari EASY T - 24/38/3700 mm "KNAUF", color blanc, d'acer galvanitzat, segons UNE-EN 13964; factor de residu 0.0162207
- col·locació: mt12pfk060ja Perfil secundari EASY TG - 24/32/600 mm "KNAUF", color blanc, d'acer galvanitzat, segons UNE-EN 13964; factor de residu 0.0162174
- col·locació: mt12pfk060ka Perfil secundari EASY TG - 24/32/1200 mm "KNAUF", color blanc, d'acer galvanitzat, segons UNE-EN 13964; factor de residu 0.0162174
- col·locació: mt12pfk050f Perfil angular EASY L - 25/25/3050 mm "KNAUF", color blanc, d'acer galvanitzat, segons UNE-EN 13964; factor de residu 0.016813

## Recursos

**mt16vkk010a** m² Panell lleuger de llana de fusta
Dades tècniques: Cost energètic 85.854 MJ; Emissió de CO2 2.164 kg; Codi LER 17 06 04; Massa de l'element 8 kg; Volum 0.013333 m3
Residus:
- embalatge: re170203 Plàstic. (component de residu); rendiment 0.034 kg; Codi LER 17 02 03; Massa de l'element 1 kg; Volum 0.001667 m3

**mt12pfk060ca** m Perfil primari EASY T - 24/38/3700 mm "KNAUF", color blanc, d'acer galvanitzat, segons UNE-EN 13964
Dades tècniques: Cost energètic 38.988 MJ; Emissió de CO2 1.201 kg; Codi LER 17 04 05; Massa de l'element 0.29 kg; Volum 0.000138 m3
Residus:
- embalatge: re170203 Plàstic; rendiment 0.006 kg

**mt12pfk060ja** m Perfil secundari EASY TG - 24/32/600 mm "KNAUF", color blanc, d'acer galvanitzat, segons UNE-EN 13964
Dades tècniques: Cost energètic 31.033 MJ; Emissió de CO2 0.958 kg; Codi LER 17 04 05; Massa de l'element 0.23 kg; Volum 0.00011 m3
Residus:
- embalatge: re170203 Plàstic; rendiment 0.006 kg

**mt12pfk060ka** m Perfil secundari EASY TG - 24/32/1200 mm "KNAUF", color blanc, d'acer galvanitzat, segons UNE-EN 13964
Dades tècniques: Cost energètic 31.033 MJ; Emissió de CO2 0.958 kg; Codi LER 17 04 05; Massa de l'element 0.23 kg; Volum 0.00011 m3
Residus:
- embalatge: re170203 Plàstic; rendiment 0.006 kg

**mt12pfk050f** m Perfil angular EASY L - 25/25/3050 mm "KNAUF", color blanc, d'acer galvanitzat, segons UNE-EN 13964
Dades tècniques: Cost energètic 31.021 MJ; Emissió de CO2 0.958 kg; Codi LER 17 04 05; Massa de l'element 0.23 kg; Volum 0.00011 m3
Residus:
- embalatge: re170203 Plàstic; rendiment 0.005 kg
