# Reparació de revestiment amb morter de calç sense additius. Sistema "CUMEN"

- Propietat de l'arxiu: CYPE Ingenieros S.A.
- Format: FIEBDC-3/2016
- Programa: Generador de preus de la construcció. CYPE Ingenieros, S.A.
- Data: 17/06/2024
- Divisa: EUR
- Costos indirectes: 3 %
- IVA: 21 %

## R Revestiments i extradossats

### RU Sistemes de revestiment amb morters industrials per a arrebossat i enlluït

#### RUL Morters naturals de calç sense additius

**RUL010** m² Reparació de revestiment amb morter de calç sense additius. Sistema "CUMEN".
Reparació de revestiment amb morter de calç sense additius, sobre suport d'entramat lleuger de fusta i palla, sistema "CUMEN". PREPARACIÓ DEL SUPORT: picat d'arrebossat de ciment, per eliminar les parts soltes presents en el 20% de la superfície suport, amb mitjans manuals. CAPA D'ADHERÈNCIA: una primera capa de beurada fluida, tipus CL 90-S ML, a base de calç aèria hidratada, "CUMEN", amb una relació aigua/calç de 2,7 dosificada en pes i 300 kg/m³ de calç i una segona capa de pasta de calç, tipus CL 90-S PL, a base de calç aèria hidratada, "CUMEN", amb una relació aigua/calç de 2 dosificada en pes i 350 kg/m³ de calç. CAPA BASE: aplicació manual d'arrebossat de morter natural de calç sense additius, Mortero Cal Base "CUMEN", tipus GP CSII W1, segons UNE-EN 998-1, de color Natural, de 15 mm d'espessor, reglejat, amb acabat rugós. CAPA D'ACABAT: aplicació manual d'arrebossat de morter natural de calç sense additius, Mortero Cal Fino "CUMEN", tipus CR CSII W1, segons UNE-EN 998-1, de color Blanco Romano, de 7 mm d'espessor, amb acabat remolinat.
Inclou: Picat manual. Preparació de la lletada. Aplicació de la beurada sobre el suport. Preparació de la pasta. Aplicació de la pasta. Aplicació de la capa base. Aplicació de la capa d'acabat. Cura del morter.
Criteri d'amidament de projecte: Superfície mesurada segons documentació gràfica de Projecte.
Criteri de mesura d'obra: Es mesurarà la superfície realment executada segons especificacions de Projecte.

| Codi | Ut | Descripció | Rendiment | Preu | Import |
|---|---|---|---|---|---|
| mt08aaa010a | m³ | Aigua. (material) | 1.023 | 1.5 | 1.535 |
| mt08cal011b | kg | Calç aèria hidratada, "CUMEN", tipus CL 90-S, segons UNE-EN 459-1, en sacs. (material) | 1.3 | 0.45 | 0.585 |
| mt28mcu010ge | kg | Morter natural de calç sense additius, Mortero Cal Base "CUMEN", tipus GP CSII W1, segons UNE-EN 998-1, per a ús en interiors o en exteriors, de color Natural, compost per calç hidratada en pols CL 90-S, segons UNE-EN 459-1, i àrids seleccionats amb granulometria de fins a 3 mm de diàmetre, sense pigmentació, subministrat en sacs. (material) | 30 | 0.25 | 7.500 |
| mt28mcu010hb | kg | Morter natural de calç sense additius, Mortero Cal Fino "CUMEN", tipus CR CSII W1, segons UNE-EN 998-1, per a ús en interiors o en exteriors, de color Blanco Romano, compost per calç hidratada en pols CL 90-S, segons UNE-EN 459-1, àrids seleccionats amb granulometria de fins a 3 mm de diàmetre i pigments minerals, subministrat en sacs. (material) | 14 | 0.4 | 5.600 |
| mo113 | h | Peó ordinari construcció. (mà d'obra) | 0.198 | 23.81 | 4.714 |
| mo039 | h | Oficial 1ª revocador. (mà d'obra) | 1.44 | 28.42 | 40.925 |
| mo111 | h | Peó especialitzat revocador. (mà d'obra) | 0.756 | 25.02 | 18.915 |
| % | % | Costos directes complementaris | 2 % | 79.774 | 1.595 |
|  |  | Costos directes |  |  | 81.369 |

Residus:
- col·locació: mt08cal011b Calç aèria hidratada, "CUMEN", tipus CL 90-S, segons UNE-EN 459-1, en sacs; factor de residu 0.042
- col·locació: mt28mcu010ge; factor de residu 0.0198
- col·locació: mt28mcu010hb; factor de residu 0.0198

## Recursos

**mt08aaa010a** m³ Aigua
Dades tècniques: Cost energètic 60.000 MJ; Emissió de CO2 30.000 kg

**mt08cal011b** kg Calç aèria hidratada, "CUMEN", tipus CL 90-S, segons UNE-EN 459-1, en sacs
Dades tècniques: Cost energètic 5.019 MJ; Emissió de CO2 0.227 kg; Codi LER 17 09 04; Massa de l'element 1 kg; Volum 0.000667 m3
Residus:
- embalatge: re150101 Envasos de paper i cartró. (component de residu); rendiment 0.009 kg; Codi LER 15 01 01; Massa de l'element 1 kg; Volum 0.001333 m3
- embalatge: re170203 Plàstic. (component de residu); rendiment 0.002 kg; Codi LER 17 02 03; Massa de l'element 1 kg; Volum 0.001667 m3

**mt28mcu010ge** kg Morter natural de calç sense additius
Dades tècniques: Cost energètic 7.875 MJ; Emissió de CO2 0.608 kg; Codi LER 17 01 01; Massa de l'element 1 kg; Volum 0.000667 m3
Residus:
- embalatge: re150101 Envasos de paper i cartró; rendiment 0.009 kg

**mt28mcu010hb** kg Morter natural de calç sense additius
Dades tècniques: Cost energètic 7.875 MJ; Emissió de CO2 0.608 kg; Codi LER 17 01 01; Massa de l'element 1 kg; Volum 0.000667 m3
Residus:
- embalatge: re150101 Envasos de paper i cartró; rendiment 0.009 kg
