# Mirall

- Propietat de l'arxiu: CYPE Ingenieros S.A.
- Format: FIEBDC-3/2016
- Programa: Generador de preus de la construcció. CYPE Ingenieros, S.A.
- Data: 30/07/2024
- Divisa: EUR
- Costos indirectes: 3 %
- IVA: 21 %

## R Revestiments i extradossats

### RV Vidres

#### RVE Miralls

**RVE010** U Mirall.
Mirall incolor, de 900x900 mm i 3 mm de gruix, amb cantejat perimetral i protegit amb pintura de color plata en la seva cara posterior, fixat amb massilla al parament.
Inclou: Neteja i preparació del suport. Col·locació del mirall. Neteja final.
Criteri d'amidament de projecte: Superfície mesurada segons documentació gràfica de Projecte.
Criteri de mesura d'obra: Es mesurarà la superfície realment executada segons especificacions de Projecte.

| Codi | Ut | Descripció | Rendiment | Preu | Import |
|---|---|---|---|---|---|
| mt21vsj020a | m² | Mirall incolor, de 3 mm d'espessor, protegit amb pintura de color plata en la seva cara posterior. (material) | 0.814 | 27 | 21.978 |
| mt21vva030 | m | Cairejat de mirall. (material) | 3.6 | 2.3 | 8.280 |
| mt21vva012 | l | Massilla d'aplicació amb pistola, de base neutra monocomponent. (material) | 0.085 | 14.65 | 1.245 |
| mo055 | h | Oficial 1ª vidrier. (mà d'obra) | 0.522 | 28.33 | 14.788 |
| % | % | Costos directes complementaris | 2 % | 46.291 | 0.926 |
|  |  | Costos directes |  |  | 47.217 |

Residus:
- col·locació: mt21vsj020a Mirall incolor, de 3 mm d'espessor, protegit amb pintura de color plata en la seva cara posterior; factor de residu 0.011

## Recursos

**mt21vsj020a** m² Mirall incolor, de 3 mm d'espessor, protegit amb pintura de color plata en la seva cara posterior
Dades tècniques: Cost energètic 112.887 MJ; Emissió de CO2 8.430 kg; Codi LER 17 02 02; Massa de l'element 7.5 kg; Volum 0.0075 m3
Residus:
- embalatge: re170604 Materials d'aïllament diferents dels especificats en els codis 17 06 01 i 17 06 03. (component de residu); rendiment 0.013 kg; Codi LER 17 06 04; Massa de l'element 1 kg; Volum 0.001667 m3
