# Rehabilitació de revestiment exterior de façana de xapa metàl·lica

- Propietat de l'arxiu: CYPE Ingenieros S.A.
- Format: FIEBDC-3/2016
- Programa: Generador de preus de la construcció. CYPE Ingenieros, S.A.
- Data: 30/07/2024
- Divisa: EUR
- Costos indirectes: 3 %
- IVA: 21 %

## R Revestiments i extradossats

### RY Preparacions, proteccions, reparacions i reforços de revestiments

#### RYY Reparacions

**RYY070** m² Rehabilitació de revestiment exterior de façana de xapa metàl·lica.
Rehabilitació de revestiment exterior de façana de xapa metàl·lica, mitjançant l'aplicació manual de dues mans de revestiment elàstic anticorrosiu a base de copolímers acrílics en dispersió aquosa, color blanc, acabat mat, textura llisa, (rendiment: 0,25 l/m² cada mà). Inclús detergent alcalí, per a eliminar les restes de brutícia.
Inclou: Preparació i neteja del suport. Aplicació de dues mans d'acabat.
Criteri d'amidament de projecte: Superfície resultant del desenvolupament de les xapes metàl·liques que componen el revestiment exterior de façana, segons documentació gràfica de Projecte.
Criteri de mesura d'obra: Es mesurarà la superfície realment executada segons especificacions de Projecte, resultant del desenrotllament de les xapes metàl·liques que componen el revestiment exterior de façana.

| Codi | Ut | Descripció | Rendiment | Preu | Import |
|---|---|---|---|---|---|
| mt27tth030a | l | Detergent alcalí, incolor. (material) | 0.25 | 9.42 | 2.355 |
| mt27pir090a | l | Revestiment elàstic anticorrosiu, color blanc, acabat mat, textura llisa, a base de copolímers acrílics en dispersió aquosa, diòxid de titani, pigments estenedors seleccionats i pigments anticorrosius, exempta de plom i de cromats, antifloridura i antiverdet, autonetejable i amb resistència als raigs UV, per a aplicar amb pistola. (material) | 0.5 | 14.07 | 7.035 |
| mq08lch020c | h | Equip de raig d'aigua a pressió, amb adaptador per a llança d'aigua. (maquinària) | 0.227 | 6.06 | 1.376 |
| mq07ple010bg | U | Lloguer diari de cistell elevador de braç articulat, motor dièsel, de 16 m d'altura màxima de treball, inclús manteniment i assegurança de responsabilitat civil. (maquinària) | 0.012 | 129.04 | 1.548 |
| mo038 | h | Oficial 1ª pintor. (mà d'obra) | 0.816 | 28.42 | 23.191 |
| mo076 | h | Ajudant pintor. (mà d'obra) | 0.816 | 25.28 | 20.628 |
| % | % | Costos directes complementaris | 2 % | 56.133 | 1.123 |
|  |  | Costos directes |  |  | 57.256 |

Residus:
- col·locació: mt27tth030a Detergent alcalí, incolor; factor de residu 0.02
- col·locació: mt27pir090a; factor de residu 0.0275

## Recursos

**mt27tth030a** l Detergent alcalí, incolor
Dades tècniques: Cost energètic 19.868 MJ; Emissió de CO2 1.087 kg; Codi LER 06 01 02; Massa de l'element 1.048 kg; Volum 0.001048 m3
Residus:
- embalatge: re170203 Plàstic. (component de residu); rendiment 0.032 kg; Codi LER 17 02 03; Massa de l'element 1 kg; Volum 0.001667 m3

**mt27pir090a** l Revestiment elàstic anticorrosiu
Dades tècniques: Cost energètic 24.693 MJ; Emissió de CO2 1.259 kg; Codi LER 08 01 11; Massa de l'element 1.3 kg; Volum 0.001444 m3
Residus:
- embalatge: re170203 Plàstic; rendiment 0.032 kg
