# Lavabo prefabricat de panells de poliestirè extruit, per revestir. Sistema "GURU"

- Propietat de l'arxiu: CYPE Ingenieros S.A.
- Format: FIEBDC-3/2016
- Programa: Generador de preus de la construcció. CYPE Ingenieros, S.A.
- Data: 28/10/2025
- Divisa: EUR
- Costos indirectes: 3 %
- IVA: 21 %

## S Senyalització i equipament

### SA Aparells sanitaris

#### SAL Lavabos

**SAL210** U Lavabo prefabricat de panells de poliestirè extruit, per revestir. Sistema "GURU".
Lavabo prefabricat retallable de panell impermeabilitzant de poliestirè extrudit, de 12,5 mm d'espessor, revestit per ambdues cares amb una làmina impermeabilitzant flexible tipus EVAC WATER-STOP, W-S BASINK "GURU", de 1000x106x555 mm, Euroclasse C-s2, d0 de reacció al foc segons UNE-EN 13501-1, amb canaleta de drenatge EVOLUX TRYPHON INTEGRA, amb bonera sifònica extraïble d'ABS, sortida vertical de 50 mm de diàmetre, amb reforç metàl·lic amb làmina impermeabilitzant flexible tipus EVAC WATER-STOP, reixeta INTEGRA d'acer inoxidable AISI 304, amb geotèxtil en la seva cara superior i canaleta de drenatge d'acer inoxidable AISI 304, acabat setinat, filtre de pèls, suports extensibles, elements de fixació, massilla adhesiva elàstica incolora W-S MASTIC i plantilla de muntatge, sistema "GURU".
Criteri de valoració econòmica: El preu no inclou el revestiment ni l'aixeteria.
Inclou: Replanteig. Col·locació i fixació. Muntatge del desguàs. Connexió a la xarxa d'evacuació. Comprovació del seu correcte funcionament. Segellat de junts.
Criteri d'amidament de projecte: Nombre d'unitats previstes, segons documentació gràfica de Projecte.
Criteri de mesura d'obra: Es mesurarà el nombre d'unitats realment col·locades segons especificacions de Projecte.

| Codi | Ut | Descripció | Rendiment | Preu | Import |
|---|---|---|---|---|---|
| mt15reg410a | U | Lavabo prefabricat retallable de panell impermeabilitzant de poliestirè extrudit, de 12,5 mm d'espessor, revestit per ambdues cares amb una làmina impermeabilitzant flexible tipus EVAC WATER-STOP, W-S BASINK "GURU", de 1000x106x555 mm, Euroclasse C-s2, d0 de reacció al foc segons UNE-EN 13501-1, amb canaleta de drenatge EVOLUX TRYPHON INTEGRA, amb bonera sifònica extraïble de ABS, sortida vertical de 50 mm de diàmetre, amb reforç metàl·lic amb làmina impermeabilitzant flexible tipus EVAC WATER-STOP, reixeta INTEGRA d'acer inoxidable AISI 304, amb geotèxtil en la seva cara superior i canaleta de drenatge d'acer inoxidable AISI 304, acabat setinat, filtre de pèls, suports extensibles, elements de fixació, massilla adhesiva elàstica incolora W-S MASTIC i plantilla de muntatge. (material) | 1 | 495 | 495.000 |
| mo053 | h | Oficial 1ª muntador de prefabricats interiors. (mà d'obra) | 0.747 | 30.63 | 22.881 |
| mo100 | h | Ajudant muntador de prefabricats interiors. (mà d'obra) | 0.747 | 26.39 | 19.713 |
| % | % | Costos directes complementaris | 2 % | 537.594 | 10.752 |
|  |  | Costos directes |  |  | 548.346 |
