# Aigüera

- Propietat de l'arxiu: CYPE Ingenieros S.A.
- Format: FIEBDC-3/2016
- Programa: Generador de preus de la construcció. CYPE Ingenieros, S.A.
- Data: 30/07/2024
- Divisa: EUR
- Costos indirectes: 3 %
- IVA: 21 %

## S Senyalització i equipament

### SC Cuines/eixides

#### SCF Aigüeres i safareigs

**SCF010** U Aigüera.
Aigüera d'acer inoxidable per instal·lació en taulell, de 1 cubeta, de 450x490 mm, amb vàlvula de desguàs, per a taulell de cuina, equipat amb aixetes monocomandament amb cartutx ceràmic per a aigüera, gamma bàsica, acabat cromat, compost de canella giratòria, airejador i enllaços d'alimentació flexibles, vàlvula amb desguàs i sifó. Inclús connexió a les xarxes d'aigua freda i calenta i a la xarxa d'evacuació existents, fixació de l'aparell i closa amb silicona.
Inclou: Replanteig i traçat en el parament suport de la situació de l'aparell. Col·locació, anivellació i fixació dels elements de suport. Anivellació, aplomat i col·locació de l'aparell. Connexió a la xarxa d'evacuació. Muntatge de l'aixeteria. Connexió a les xarxes d'aigua freda i calenta. Muntatge d'accessoris i complements. Segellat de junts. Comprovació del seu correcte funcionament.
Criteri d'amidament de projecte: Nombre d'unitats previstes, segons documentació gràfica de Projecte.
Criteri de mesura d'obra: Es mesurarà el nombre d'unitats realment col·locades segons especificacions de Projecte.

| Codi | Ut | Descripció | Rendiment | Preu | Import |
|---|---|---|---|---|---|
| mt30fxs010a | U | Aigüera d'acer inoxidable per instal·lació en taulell, de 1 cubeta, de 450x490 mm, amb vàlvula de desguàs. (material) | 1 | 126.02 | 126.020 |
| mt31gmg030a | U | Aixetes monocomandament amb cartutx ceràmic per a aigüera, gamma bàsica, acabat cromat, compost de canella giratòria, airejador i enllaços d'alimentació flexibles, segons UNE-EN 200. (material) | 1 | 76.98 | 76.980 |
| mt30lla030 | U | Aixeta de regulació de 1/2", per aigüera o safareig, acabat cromat. (material) | 2 | 20.32 | 40.640 |
| mt30sif020a | U | Sifó botella senzill de 1 1/2" per a aigüera de 1 cubeta, amb vàlvula extensible. (material) | 1 | 4.07 | 4.070 |
| mo008 | h | Oficial 1ª lampista. (mà d'obra) | 0.916 | 29.34 | 26.875 |
| mo107 | h | Ajudant lampista. (mà d'obra) | 0.703 | 25.25 | 17.751 |
| % | % | Costos directes complementaris | 2 % | 292.336 | 5.847 |
|  |  | Costos directes |  |  | 298.183 |

Residus:
- col·locació: mt30sif020a Sifó botella senzill de 1 1/2" per a aigüera de 1 cubeta, amb vàlvula extensible; factor de residu 0.0275

## Recursos

**mt30fxs010a** U Aigüera d'acer inoxidable per instal·lació en taulell, de 1 cubeta, de 450x490 mm, amb vàlvula de desguàs
Dades tècniques: Cost energètic 200.714 MJ; Emissió de CO2 30.518 kg
Residus:
- embalatge: re150101 Envasos de paper i cartró. (component de residu); rendiment 1.315 kg; Codi LER 15 01 01; Massa de l'element 1 kg; Volum 0.001333 m3

**mt31gmg030a** U Aixetes monocomandament amb cartutx ceràmic per a aigüera
Dades tècniques: Cost energètic 247.177 MJ; Emissió de CO2 16.666 kg
Residus:
- embalatge: re150101 Envasos de paper i cartró; rendiment 0.072 kg

**mt30sif020a** U Sifó botella senzill de 1 1/2" per a aigüera de 1 cubeta, amb vàlvula extensible
Dades tècniques: Cost energètic 20.945 MJ; Emissió de CO2 1.069 kg; Codi LER 17 02 03; Massa de l'element 0.216 kg; Volum 0.00036 m3
Residus:
- embalatge: re150101 Envasos de paper i cartró; rendiment 0.035 kg
