# Topall per a porta interior. Col·locació en el terra

- Propietat de l'arxiu: CYPE Ingenieros S.A.
- Format: FIEBDC-3/2016
- Programa: Generador de preus de la construcció. CYPE Ingenieros, S.A.
- Data: 17/06/2024
- Divisa: EUR
- Costos indirectes: 3 %
- IVA: 21 %

## S Senyalització i equipament

### SD Proteccions

#### SDO Protectors per a portes

**SDO010** U Topall per a porta interior. Col·locació en el terra.
Topall per a porta interior, tipus quadrat, per a col·locació en el terra, color gris, fixat mitjançant adhesiu de poliuretà.
Inclou: Replanteig. Muntatge i fixació.
Criteri d'amidament de projecte: Nombre d'unitats previstes, segons documentació gràfica de Projecte.
Criteri de mesura d'obra: Es mesurarà el nombre d'unitats realment col·locades segons especificacions de Projecte.

| Codi | Ut | Descripció | Rendiment | Preu | Import |
|---|---|---|---|---|---|
| mt53pdi050aa | U | Topall per a porta interior, tipus quadrat, per a col·locació en el terra, color gris. (material) | 1 | 1.51 | 1.510 |
| mt47adc110a | kg | Adhesiu especial de poliuretà bicomponent. (material) | 0.005 | 4.67 | 0.023 |
| mo080 | h | Ajudant muntador. (mà d'obra) | 0.064 | 25.28 | 1.618 |
| % | % | Costos directes complementaris | 2 % | 3.151 | 0.063 |
|  |  | Costos directes |  |  | 3.214 |

Residus:
- col·locació: mt47adc110a Adhesiu especial de poliuretà bicomponent; factor de residu 0.038685

## Recursos

**mt53pdi050aa** U Topall per a porta interior, tipus quadrat, per a col·locació en el terra, color gris
Dades tècniques: Cost energètic 1.976 MJ; Emissió de CO2 0.157 kg
Residus:
- embalatge: re150101 Envasos de paper i cartró. (component de residu); rendiment 0.072 kg; Codi LER 15 01 01; Massa de l'element 1 kg; Volum 0.001333 m3

**mt47adc110a** kg Adhesiu especial de poliuretà bicomponent
Dades tècniques: Cost energètic 144.471 MJ; Emissió de CO2 7.014 kg; Codi LER 17 09 04; Massa de l'element 1 kg; Volum 0.000667 m3
Residus:
- embalatge: re170203 Plàstic. (component de residu); rendiment 0.003 kg; Codi LER 17 02 03; Massa de l'element 1 kg; Volum 0.001667 m3
