# Protector de mans per a porta interior, de làmina de polipropilè. Col·locació en el marc i en la fulla de la porta

- Propietat de l'arxiu: CYPE Ingenieros S.A.
- Format: FIEBDC-3/2016
- Programa: Generador de preus de la construcció. CYPE Ingenieros, S.A.
- Data: 17/06/2024
- Divisa: EUR
- Costos indirectes: 3 %
- IVA: 21 %

## S Senyalització i equipament

### SD Proteccions

#### SDO Protectors per a portes

**SDO020** U Protector de mans per a porta interior, de làmina de polipropilè. Col·locació en el marc i en la fulla de la porta.
Protector de mans per a porta interior, de làmina de polipropilè translúcida, flexible, de 0,8 mm d'espessor, 1200 mm d'altura i 90° d'obertura, per a col·locar en el marc i en la fulla de la porta, amb guies laterals autoadhesives, d'alumini.
Inclou: Replanteig. Muntatge i fixació.
Criteri d'amidament de projecte: Nombre d'unitats previstes, segons documentació gràfica de Projecte.
Criteri de mesura d'obra: Es mesurarà el nombre d'unitats realment col·locades segons especificacions de Projecte.

| Codi | Ut | Descripció | Rendiment | Preu | Import |
|---|---|---|---|---|---|
| mt53pdi053a | U | Protector de mans per a porta interior, de làmina de polipropilè translúcida, flexible, de 0,8 mm d'espessor, 1200 mm d'altura i 90° d'obertura, per a col·locar en el marc i en la fulla de la porta, amb guies laterals autoadhesives, d'alumini. (material) | 1 | 28.95 | 28.950 |
| mo080 | h | Ajudant muntador. (mà d'obra) | 0.128 | 25.28 | 3.236 |
| % | % | Costos directes complementaris | 2 % | 32.186 | 0.644 |
|  |  | Costos directes |  |  | 32.830 |
