# Escala de tisora

- Propietat de l'arxiu: CYPE Ingenieros S.A.
- Format: FIEBDC-3/2016
- Programa: Generador de preus de la construcció. CYPE Ingenieros, S.A.
- Data: 30/07/2024
- Divisa: EUR
- Costos indirectes: 3 %
- IVA: 21 %

## S Senyalització i equipament

### SE Escales prefabricades

#### SEJ De tisora

**SEJ010** U Escala de tisora.
Escala retràctil extensible de tisores per a sostre d'acer lacat, amb obertura i tancament manuals, per a salvar una altura entre plantes de 250 a 275 cm i per a un buit de 70x50 cm, tapa d'acer lacat en blanc de 16 mm d'espessor i calaix de xapa lacada en blanc de 12,5 cm d'altura, rebut amb morter de ciment, industrial, M-5. Totalment muntada.
Inclou: Replanteig i fixació del calaix. Col·locació de l'escala i de la tapa. Segellat de les juntes amb silicona neutra.
Criteri d'amidament de projecte: Nombre d'unitats previstes, segons documentació gràfica de Projecte.
Criteri de mesura d'obra: Es mesurarà el nombre d'unitats realment executades segons especificacions de Projecte.

| Codi | Ut | Descripció | Rendiment | Preu | Import |
|---|---|---|---|---|---|
| mt44etm010jag | U | Escala retràctil extensible de tisores per a sostre d'acer lacat, amb obertura i tancament manuals, per a salvar una altura entre plantes de 250 a 275 cm i per a un buit de 70x50 cm, tapa d'acer lacat en blanc de 16 mm d'espessor i calaix de xapa lacada en blanc de 12,5 cm d'altura per a encastar en suport. (material) | 1 | 292.94 | 292.940 |
| mt15sja100 | U | Cartutx de massilla de silicona neutra. (material) | 1 | 3.13 | 3.130 |
| mt08aaa010a | m³ | Aigua. (material) | 0.037 | 1.5 | 0.056 |
| mt09mif010ca | t | Morter industrial per a obra de paleta, de ciment, color gris, categoria M-5 (resistència a compressió 5 N/mm²), subministrat en sacs, segons UNE-EN 998-2. (material) | 0.203 | 53.48 | 10.856 |
| mo011 | h | Oficial 1ª muntador. (mà d'obra) | 6.641 | 29.34 | 194.847 |
| mo080 | h | Ajudant muntador. (mà d'obra) | 7.358 | 25.28 | 186.010 |
| % | % | Costos directes complementaris | 2 % | 687.839 | 13.757 |
|  |  | Costos directes |  |  | 701.596 |

Residus:
- col·locació: mt15sja100 Cartutx de massilla de silicona neutra; factor de residu 0.06
- col·locació: mt09mif010ca; factor de residu 0.0189

## Recursos

**mt15sja100** U Cartutx de massilla de silicona neutra
Dades tècniques: Cost energètic 87.088 MJ; Emissió de CO2 3.667 kg; Codi LER 17 09 04; Massa de l'element 0.45 kg; Volum 0.0003 m3
Residus:
- embalatge: re170203 Plàstic. (component de residu); rendiment 0.1 kg; Codi LER 17 02 03; Massa de l'element 1 kg; Volum 0.001667 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic; rendiment 0.241 kg
