# Vàlvula d'esquadra

- Propietat de l'arxiu: CYPE Ingenieros S.A.
- Format: FIEBDC-3/2016
- Programa: Generador de preus de la construcció. CYPE Ingenieros, S.A.
- Data: 17/06/2024
- Divisa: EUR
- Costos indirectes: 3 %
- IVA: 21 %

## S Senyalització i equipament

### SG Aixeteries

#### SGA Accessoris

**SGA010** U Vàlvula d'esquadra.
Vàlvula d'esquadra, PN=16 bar, de 1/2"x3/8", amb cos de llautó cromat, comandament d'ABS cromat, sistema de tancament de 1/4 de tornada i embellidor d'acer cromat, temperatura de servei fins a 90°C.
Inclou: Replanteig. Connexió de la vàlvula als tubs. Comprovació del seu correcte funcionament.
Criteri d'amidament de projecte: Nombre d'unitats previstes, segons documentació gràfica de Projecte.
Criteri de mesura d'obra: Es mesurarà el nombre d'unitats realment executades segons especificacions de Projecte.

| Codi | Ut | Descripció | Rendiment | Preu | Import |
|---|---|---|---|---|---|
| mt37sth016a | U | Vàlvula d'esquadra, PN=16 bar, de 1/2"x3/8", amb cos de llautó cromat, comandament d'ABS cromat, sistema de tancament de 1/4 de tornada i embellidor d'acer cromat, temperatura de servei fins a 90°C. (material) | 1 | 4.57 | 4.570 |
| mt37www010 | U | Material auxiliar per a instal·lacions de lampisteria. (material) | 1 | 1.4 | 1.400 |
| mo008 | h | Oficial 1ª lampista. (mà d'obra) | 0.136 | 29.34 | 3.990 |
| mo107 | h | Ajudant lampista. (mà d'obra) | 0.136 | 25.25 | 3.434 |
| % | % | Costos directes complementaris | 2 % | 13.394 | 0.268 |
|  |  | Costos directes |  |  | 13.662 |
