# Penjador per a bany

- Propietat de l'arxiu: CYPE Ingenieros S.A.
- Format: FIEBDC-3/2016
- Programa: Generador de preus de la construcció. CYPE Ingenieros, S.A.
- Data: 30/07/2024
- Divisa: EUR
- Costos indirectes: 3 %
- IVA: 21 %

## S Senyalització i equipament

### SM Banys

#### SMA Accessoris

**SMA050** U Penjador per a bany.
Penjador per a bany, simple, d'acer inoxidable AISI 304, acabat setinat. Fixació al suport amb les subjeccions subministrades pel fabricant.
Inclou: Replanteig. Col·locació i fixació.
Criteri d'amidament de projecte: Nombre d'unitats previstes, segons documentació gràfica de Projecte.
Criteri de mesura d'obra: Es mesurarà el nombre d'unitats realment col·locades segons especificacions de Projecte.

| Codi | Ut | Descripció | Rendiment | Preu | Import |
|---|---|---|---|---|---|
| mt31abp070be | U | Penjador per a bany, simple, d'acer inoxidable AISI 304, acabat setinat. (material) | 1 | 22.31 | 22.310 |
| mo107 | h | Ajudant lampista. (mà d'obra) | 0.272 | 25.25 | 6.868 |
| % | % | Costos directes complementaris | 2 % | 29.178 | 0.584 |
|  |  | Costos directes |  |  | 29.762 |
