# Rentaülls d'emergència

- Propietat de l'arxiu: CYPE Ingenieros S.A.
- Format: FIEBDC-3/2016
- Programa: Generador de preus de la construcció. CYPE Ingenieros, S.A.
- Data: 30/07/2024
- Divisa: EUR
- Costos indirectes: 3 %
- IVA: 21 %

## S Senyalització i equipament

### SM Banys

#### SMJ Rentaülls i dutxes d'emergència

**SMJ010** U Rentaülls d'emergència.
Rentaülls d'emergència, amb peu, amb estructura de tub d'acer galvanitzat pintat amb epoxi i recollidor de polipropilè, amb vàlvula de pas d'accionament per palanca lateral, caputxons guardapols, connexions de llautó de 1/2" de diàmetre per al subministrament i 1 1/4" de diàmetre per a l'evacuació, pressió mínima de subministrament 1,5 bar, pressió màxima 5 bar, cabal d'aigua 14 litres/minut, amb clau de tall i sifó corb. Fins i tot connexió a la xarxa d'aigua freda i a la xarxa d'evacuació existents i fixació al suport. Totalment instal·lat, connexionat, provat i en funcionament.
Inclou: Replanteig i traçat en el parament suport de la situació de l'aparell. Col·locació, anivellació i fixació dels elements de suport. Anivellació, aplomat i col·locació de l'aparell. Connexió a la xarxa d'aigua freda i a la xarxa d'evacuació.
Criteri d'amidament de projecte: Nombre d'unitats previstes, segons documentació gràfica de Projecte.
Criteri de mesura d'obra: Es mesurarà el nombre d'unitats realment col·locades segons especificacions de Projecte.

| Codi | Ut | Descripció | Rendiment | Preu | Import |
|---|---|---|---|---|---|
| mt30eme020a | U | Rentaülls d'emergència, amb peu, amb estructura de tub d'acer galvanitzat pintat amb epoxi i recollidor de polipropilè, amb vàlvula de pas d'accionament per palanca lateral, caputxons guardapols, connexions de llautó de 1/2" de diàmetre per al subministrament i 1 1/4" de diàmetre per a l'evacuació, pressió mínima de subministrament 1,5 bar, pressió màxima 5 bar, cabal d'aigua 14 litres/minut. (material) | 1 | 379.28 | 379.280 |
| mt36www005b | U | Acoblament a paret colzat amb plafó, de PVC, sèrie B, color blanc, per evacuació d'aigües residuals (a baixa i alta temperatura) en l'interior dels edificis, enllaç mixt de 1 1/4"x40 mm de diàmetre, segons UNE-EN 1329-1, amb vàlvula de desguàs. (material) | 1 | 10.95 | 10.950 |
| mt37sve010b | U | Vàlvula d'esfera de llautó niquelat per roscar de 1/2". (material) | 1 | 4.95 | 4.950 |
| mt30www010 | U | Material auxiliar per a instal·lació d'aparell sanitari. (material) | 1 | 1.7 | 1.700 |
| mo107 | h | Ajudant lampista. (mà d'obra) | 0.136 | 25.25 | 3.434 |
| % | % | Costos directes complementaris | 2 % | 400.314 | 8.006 |
|  |  | Costos directes |  |  | 408.320 |

## Recursos

**mt30eme020a** U Rentaülls d'emergència
Dades tècniques: Cost energètic 154.145 MJ; Emissió de CO2 10.555 kg
Residus:
- embalatge: re150101 Envasos de paper i cartró. (component de residu); rendiment 1.245 kg; Codi LER 15 01 01; Massa de l'element 1 kg; Volum 0.001333 m3

**mt37sve010b** U Vàlvula d'esfera de llautó niquelat per roscar de 1/2"
Dades tècniques: Cost energètic 509.569 MJ; Emissió de CO2 34.281 kg
Residus:
- embalatge: re150101 Envasos de paper i cartró; rendiment 0.072 kg
