# Moble base per a lavabo

- Propietat de l'arxiu: CYPE Ingenieros S.A.
- Format: FIEBDC-3/2016
- Programa: Generador de preus de la construcció. CYPE Ingenieros, S.A.
- Data: 17/06/2024
- Divisa: EUR
- Costos indirectes: 3 %
- IVA: 21 %

## S Senyalització i equipament

### SM Banys

#### SMN Mobles

**SMN010** U Moble base per a lavabo.
Moble de bany (mòdul base), per lavabo de sobremoble, de fusta de pi Insignis, de 850 mm d'amplada. Inclús elements de fixació. Totalment muntat.
Inclou: Replanteig de l'emplaçament i marcat dels punts de fixació. Muntatge del moble.
Criteri d'amidament de projecte: Nombre d'unitats previstes, segons documentació gràfica de Projecte.
Criteri de mesura d'obra: Es mesurarà el nombre d'unitats realment col·locades segons especificacions de Projecte.

| Codi | Ut | Descripció | Rendiment | Preu | Import |
|---|---|---|---|---|---|
| mt31mss010c | U | Moble de bany (mòdul base), per lavabo de sobremoble, de fusta de pi Insignis, de 850 mm d'amplada. (material) | 1 | 1200.1 | 1200.100 |
| mo011 | h | Oficial 1ª muntador. (mà d'obra) | 0.747 | 29.34 | 21.917 |
| mo080 | h | Ajudant muntador. (mà d'obra) | 0.747 | 25.28 | 18.884 |
| % | % | Costos directes complementaris | 2 % | 1240.901 | 24.818 |
|  |  | Costos directes |  |  | 1265.719 |
