# Moble base per a lavabo

- Propietat de l'arxiu: CYPE Ingenieros S.A.
- Format: FIEBDC-3/2016
- Programa: Generador de preus de la construcció. CYPE Ingenieros, S.A.
- Data: 17/06/2024
- Divisa: EUR
- Costos indirectes: 3 %
- IVA: 21 %

## S Senyalització i equipament

### SM Banys

#### SMN Mobles

**SMN010** U Moble base per a lavabo.
Moble de bany (mòdul base), per a lavabo d'encastar en taulell, de tauler MDF hidròfug de 22 mm i acabats polilaminats, de 750 mm d'amplada. Inclús potes de suport del moble. Totalment muntat.
Inclou: Replanteig de l'emplaçament. Muntatge del moble.
Criteri d'amidament de projecte: Nombre d'unitats previstes, segons documentació gràfica de Projecte.
Criteri de mesura d'obra: Es mesurarà el nombre d'unitats realment col·locades segons especificacions de Projecte.

| Codi | Ut | Descripció | Rendiment | Preu | Import |
|---|---|---|---|---|---|
| mt31mes010fd | U | Moble de bany (mòdul base), per a lavabo d'encastar en taulell, de tauler MDF hidròfug de 22 mm i acabats polilaminats, de 750 mm d'amplada. (material) | 1 | 410.13 | 410.130 |
| mt31abn500 | U | Conjunt de 2 potes per a moble base de lavabo. (material) | 2 | 73.08 | 146.160 |
| mo011 | h | Oficial 1ª muntador. (mà d'obra) | 0.502 | 29.34 | 14.729 |
| mo080 | h | Ajudant muntador. (mà d'obra) | 0.502 | 25.28 | 12.691 |
| % | % | Costos directes complementaris | 2 % | 583.710 | 11.674 |
|  |  | Costos directes |  |  | 595.384 |

## Recursos

**mt31abn500** U Conjunt de 2 potes per a moble base de lavabo
Dades tècniques: Cost energètic 9.563 MJ; Emissió de CO2 1.461 kg
Residus:
- embalatge: re150101 Envasos de paper i cartró. (component de residu); rendiment 0.072 kg; Codi LER 15 01 01; Massa de l'element 1 kg; Volum 0.001333 m3
