# Banc de fusta per a vestuari

- Propietat de l'arxiu: CYPE Ingenieros S.A.
- Format: FIEBDC-3/2016
- Programa: Generador de preus de la construcció. CYPE Ingenieros, S.A.
- Data: 30/07/2024
- Divisa: EUR
- Costos indirectes: 3 %
- IVA: 21 %

## S Senyalització i equipament

### SV Vestuaris

#### SVB Bancs

**SVB010** U Banc de fusta per a vestuari.
Banc per a vestuari amb sabater, de 1000 mm de longitud, 380 mm de profunditat i 490 mm d'altura, format per seient de tres taules i sabater de dos taules, de fusta envernissada de pi de Flandes, de 90x20 mm de secció, fixats a una estructura tubular d'acer, de 35x35 mm de secció, pintada amb resina d'epoxi/polièster color blanc. Inclús accessoris de muntatge. Totalment muntat.
Inclou: Replanteig. Muntatge i col·locació del banc.
Criteri d'amidament de projecte: Nombre d'unitats previstes, segons documentació gràfica de Projecte.
Criteri de mesura d'obra: Es mesurarà el nombre d'unitats realment col·locades segons especificacions de Projecte.

| Codi | Ut | Descripció | Rendiment | Preu | Import |
|---|---|---|---|---|---|
| mt45bvg030a | U | Banc per a vestuari amb sabater, de 1000 mm de longitud, 380 mm de profunditat i 490 mm d'altura, format per seient de tres taules i sabater de dos taules, de fusta envernissada de pi de Flandes, de 90x20 mm de secció, fixats a una estructura tubular d'acer, de 35x35 mm de secció, pintada amb resina d'epoxi/polièster color blanc, inclús accessoris de muntatge. (material) | 1 | 70 | 70.000 |
| mo011 | h | Oficial 1ª muntador. (mà d'obra) | 0.163 | 29.34 | 4.782 |
| mo080 | h | Ajudant muntador. (mà d'obra) | 0.163 | 25.28 | 4.121 |
| % | % | Costos directes complementaris | 2 % | 78.903 | 1.578 |
|  |  | Costos directes |  |  | 80.481 |

## Recursos

**mt45bvg030a** U Banc per a vestuari amb sabater
Dades tècniques: Cost energètic 284.574 MJ; Emissió de CO2 -1.642 kg
Residus:
- embalatge: re150101 Envasos de paper i cartró. (component de residu); rendiment 0.5 kg; Codi LER 15 01 01; Massa de l'element 1 kg; Volum 0.001333 m3
