# Canaleta de drenatge de PVC

- Propietat de l'arxiu: CYPE Ingenieros S.A.
- Format: FIEBDC-3/2016
- Programa: Generador de preus de la construcció. CYPE Ingenieros, S.A.
- Data: 17/06/2024
- Divisa: EUR
- Costos indirectes: 3 %
- IVA: 21 %

## U Urbanització interior de la parcel·la

### UA Clavegueram

#### UAI Buneres i embornals urbans

**UAI012** m Canaleta de drenatge de PVC.
Canaleta prefabricada de PVC, de 500 mm de longitud, 200 mm d'amplada i 130 mm d'altura amb reixeta de garatge de ferro colat, classe B-125 segons UNE-EN 1433 i UNE-EN 124, de 500 mm de longitud i 200 mm d'amplada, sobre solera de formigó en massa HM-20/B/20/X0 de 10 cm de gruix. Inclús peces especials i sifó en línia registrable.
Criteri de valoració econòmica: El preu no inclou l'excavació ni el replé del extradós.
Inclou: Replanteig del recorregut de la canaleta de drenatge. Abocat i compactació del formigó en formació de solera. Col·locació de la canaleta de drenatge sobre la base de formigó. Muntatge dels accessoris en la canaleta de drenatge. Execució de forats pel connexionat de la canonada a la canaleta de drenatge. Acoblament i rejuntat de la canonada a la canaleta de drenatge. Col·locació del sifó en línia. Comprovació del seu correcte funcionament.
Criteri d'amidament de projecte: Longitud mesurada en projecció horitzontal, segons documentació gràfica de Projecte.
Criteri de mesura d'obra: Es mesurarà en projecció horitzontal, la longitud realment executada segons especificacions de Projecte.

| Codi | Ut | Descripció | Rendiment | Preu | Import |
|---|---|---|---|---|---|
| mt10hmf010tLb | m³ | Formigó HM-20/B/20/X0, fabricat en central. (material) | 0.098 | 85.8 | 8.408 |
| mt11cng010b | U | Canaleta prefabricada de PVC, de 500 mm de longitud, 200 mm d'amplada i 130 mm d'altura, segons UNE-EN 1433 i UNE-EN 124, inclús peces especials. (material) | 2 | 25.93 | 51.860 |
| mt11var120b | U | Sifó en línia de PVC, color gris, registrable, amb unió mascle/femella, de 110 mm de diàmetre. (material) | 1 | 44.97 | 44.970 |
| mt11cng020p | U | Reixeta de garatge de ferro colat, classe B-125 segons UNE-EN 1433 i UNE-EN 124, de 500 mm de longitud i 200 mm d'amplada. (material) | 2 | 36.8 | 73.600 |
| mo041 | h | Oficial 1ª construcció d'obra civil. (mà d'obra) | 0.711 | 28.42 | 20.207 |
| mo087 | h | Ajudant construcció d'obra civil. (mà d'obra) | 0.356 | 25.28 | 9.000 |
| % | % | Costos directes complementaris | 2 % | 208.045 | 4.161 |
|  |  | Costos directes |  |  | 212.206 |

Residus:
- col·locació: mt10hmf010tLb Formigó HM-20/B/20/X0, fabricat en central; factor de residu 0.00135719
- col·locació: mt11var120b Sifó en línia de PVC, color gris, registrable, amb unió mascle/femella, de 110 mm de diàmetre; factor de residu 0.0222586

## Recursos

**mt10hmf010tLb** m³ Formigó HM-20/B/20/X0, fabricat en central
Dades tècniques: Cost energètic 1840.000 MJ; Emissió de CO2 230.000 kg; Codi LER 17 01 01; Massa de l'element 2300 kg; Volum 1.533333 m3

**mt11cng010b** U Canaleta prefabricada de PVC
Dades tècniques: Cost energètic 43.422 MJ; Emissió de CO2 4.810 kg
Residus:
- embalatge: re150101 Envasos de paper i cartró. (component de residu); rendiment 0.032 kg; Codi LER 15 01 01; Massa de l'element 1 kg; Volum 0.001333 m3

**mt11var120b** U Sifó en línia de PVC, color gris, registrable, amb unió mascle/femella, de 110 mm de diàmetre
Dades tècniques: Cost energètic 147.278 MJ; Emissió de CO2 7.344 kg; Codi LER 17 02 03; Massa de l'element 1.52 kg; Volum 0.002533 m3
Residus:
- embalatge: re150101 Envasos de paper i cartró; rendiment 0.038 kg

**mt11cng020p** U Reixeta de garatge de ferro colat
Dades tècniques: Cost energètic 23.542 MJ; Emissió de CO2 1.526 kg
Residus:
- embalatge: re150101 Envasos de paper i cartró; rendiment 0.072 kg
