# Equipament

- Propietat de l'arxiu: CYPE Ingenieros S.A.
- Format: FIEBDC-3/2016
- Programa: Generador de preus de la construcció. CYPE Ingenieros, S.A.
- Data: 30/07/2024
- Divisa: EUR
- Costos indirectes: 3 %
- IVA: 21 %

## U Urbanització interior de la parcel·la

### UD Pistes esportives

#### UDE Equipaments

**UDE010** U Equipament.
Equipament esportiu per pista de pàdel, format per xarxa de niló reforçat, pals de recolzament i accessoris reglamentaris, segons normativa federativa, amb ancoratges de sòl per pals de tub d'alumini de 93 mm de diàmetre i 420 mm de longitud, amb tapa, rebuts en dau de formigó HM-20/B/20/X0 de 50x50x40 cm.
Inclou: Replanteig. Preparació dels ancoratges. Col·locació de l'equipament.
Criteri d'amidament de projecte: Nombre d'unitats previstes, segons documentació gràfica de Projecte.
Criteri de mesura d'obra: Es mesurarà el nombre d'unitats realment executades segons especificacions de Projecte.

| Codi | Ut | Descripció | Rendiment | Preu | Import |
|---|---|---|---|---|---|
| mt10hmf010tLb | m³ | Formigó HM-20/B/20/X0, fabricat en central. (material) | 0.3 | 85.8 | 25.740 |
| mt47ede011b | U | Beina d'alumini per ancoratge en sòl de pal de pàdel, en tub de 93 mm de diàmetre i 420 mm de longitud, amb tapa. (material) | 2 | 42.07 | 84.140 |
| mt47ede010b | U | Equipament esportiu per pista de pàdel, compost de xarxa de niló reforçat, pals de recolzament i accessoris reglamentaris, segons normativa federativa. (material) | 1 | 716 | 716.000 |
| mo041 | h | Oficial 1ª construcció d'obra civil. (mà d'obra) | 5.27 | 28.42 | 149.773 |
| mo087 | h | Ajudant construcció d'obra civil. (mà d'obra) | 5.27 | 25.28 | 133.226 |
| % | % | Costos directes complementaris | 2 % | 1108.879 | 22.178 |
|  |  | Costos directes |  |  | 1131.057 |

Residus:
- col·locació: mt10hmf010tLb Formigó HM-20/B/20/X0, fabricat en central; factor de residu 0.00135719

## Recursos

**mt10hmf010tLb** m³ Formigó HM-20/B/20/X0, fabricat en central
Dades tècniques: Cost energètic 1840.000 MJ; Emissió de CO2 230.000 kg; Codi LER 17 01 01; Massa de l'element 2300 kg; Volum 1.533333 m3
