# Marcat de pistes sobre paviment de resines sintètiques

- Propietat de l'arxiu: CYPE Ingenieros S.A.
- Format: FIEBDC-3/2016
- Programa: Generador de preus de la construcció. CYPE Ingenieros, S.A.
- Data: 17/06/2024
- Divisa: EUR
- Costos indirectes: 3 %
- IVA: 21 %

## U Urbanització interior de la parcel·la

### UD Pistes esportives

#### UDR Paviments de resines sintètiques

**UDR020** U Marcat de pistes sobre paviment de resines sintètiques.
Marcat i senyalització de pista de pàdel, sobre paviment de resines sintètiques, amb línies de 5 cm d'ample, contínues o discontínues, en color a elegir, mitjançant aplicació de pintura acrílica mat via aigua, color a escollir, densitat 1,3 g/m³, viscositat > 20 poises, segons normes federatives.
Inclou: Preparació de la superfície. Execució del marcat.
Criteri d'amidament de projecte: Nombre d'unitats previstes, segons documentació gràfica de Projecte.
Criteri de mesura d'obra: Es mesurarà el nombre d'unitats realment executades segons especificacions de Projecte.

| Codi | Ut | Descripció | Rendiment | Preu | Import |
|---|---|---|---|---|---|
| mt27pij040 | kg | Pintura acrílica mat via aigua, color a escollir, densitat 1,3 g/m³, viscositat > 20 poises. (material) | 7 | 10.92 | 76.440 |
| mt47mpi030 | U | Rotllo de cinta adhesiva. (material) | 14 | 2.4 | 33.600 |
| mo038 | h | Oficial 1ª pintor. (mà d'obra) | 4.918 | 28.42 | 139.770 |
| mo076 | h | Ajudant pintor. (mà d'obra) | 4.918 | 25.28 | 124.327 |
| % | % | Costos directes complementaris | 2 % | 374.137 | 7.483 |
|  |  | Costos directes |  |  | 381.620 |

Residus:
- col·locació: mt27pij040 Pintura acrílica mat via aigua, color a escollir, densitat 1,3 g/m³, viscositat > 20 poises; factor de residu 0.0275

## Recursos

**mt27pij040** kg Pintura acrílica mat via aigua, color a escollir, densitat 1,3 g/m³, viscositat > 20 poises
Dades tècniques: Cost energètic 31.490 MJ; Emissió de CO2 1.556 kg; Codi LER 08 01 11; Massa de l'element 1 kg; Volum 0.001111 m3
Residus:
- embalatge: re170203 Plàstic. (component de residu); rendiment 0.045 kg; Codi LER 17 02 03; Massa de l'element 1 kg; Volum 0.001667 m3
