# Cisterna prefabricada per a xarxa d'aprofitament d'aigües pluvials. Instal·lació soterrada

- Propietat de l'arxiu: CYPE Ingenieros S.A.
- Format: FIEBDC-3/2016
- Programa: Generador de preus de la construcció. CYPE Ingenieros, S.A.
- Data: 17/06/2024
- Divisa: EUR
- Costos indirectes: 3 %
- IVA: 21 %

## U Urbanització interior de la parcel·la

### UG Acumulació i gestió d'aigües pluvials

#### UGD Dipòsits

**UGD010** U Cisterna prefabricada per a xarxa d'aprofitament d'aigües pluvials. Instal·lació soterrada.
Cisterna horitzontal per a aprofitament d'aigües pluvials, de polietilè d'alta densitat, de 5000 l, amb boca d'accés de 650 mm, tapa d'alta resistència. Boca d'entrada i sobreeixidor sifònic amb reixeta antirosegadors, de 110 mm de diàmetre, amb filtre allotjat en el seu interior i kit antiremolí. Instal·lació soterrada.
Criteri de valoració econòmica: El preu no inclou l'obra civil.
Inclou: Replanteig. Neteja de la base de recolzament de la cisterna. Introducció de la cisterna. Fixació i connexionat.
Criteri d'amidament de projecte: Nombre d'unitats previstes, segons documentació gràfica de Projecte.
Criteri de mesura d'obra: Es mesurarà el nombre d'unitats realment executades segons especificacions de Projecte.

| Codi | Ut | Descripció | Rendiment | Preu | Import |
|---|---|---|---|---|---|
| mt37dpb200d | U | Cisterna horitzontal per a aprofitament d'aigües pluvials, de polietilè d'alta densitat, de 5000 l, amb boca d'accés de 650 mm, tapa d'alta resistència. Boca d'entrada i sobreeixidor sifònic amb reixeta antirosegadors, de 110 mm de diàmetre, amb filtre allotjat en el seu interior i kit antiremolí, per soterrar. (material) | 1 | 3466 | 3466.000 |
| mq04cag010a | h | Camió amb grua de fins a 6 t. (maquinària) | 0.232 | 55.38 | 12.848 |
| mo008 | h | Oficial 1ª lampista. (mà d'obra) | 2.235 | 29.34 | 65.575 |
| mo107 | h | Ajudant lampista. (mà d'obra) | 2.235 | 25.25 | 56.434 |
| % | % | Costos directes complementaris | 2 % | 3600.857 | 72.017 |
|  |  | Costos directes |  |  | 3672.874 |

## Recursos

**mt37dpb200d** U Cisterna horitzontal per a aprofitament d'aigües pluvials
Dades tècniques: Cost energètic 23296.846 MJ; Emissió de CO2 826.273 kg
Residus:
- embalatge: re150101 Envasos de paper i cartró. (component de residu); rendiment 0.086 kg; Codi LER 15 01 01; Massa de l'element 1 kg; Volum 0.001333 m3
