# Plantació d'arbre

- Propietat de l'arxiu: CYPE Ingenieros S.A.
- Format: FIEBDC-3/2016
- Programa: Generador de preus de la construcció. CYPE Ingenieros, S.A.
- Data: 27/01/2025
- Divisa: EUR
- Costos indirectes: 3 %
- IVA: 21 %

## U Urbanització interior de la parcel·la

### UJ Jardineria

#### UJP Subministrament i plantació d'espècies

**UJP010** U Plantació d'arbre.
Plantació de Ficus rubiginós (Ficus rubiginosa) de 14 a 16 cm de perímetre de tronc a 1 m del terra, en clot de 60x60x60 cm realitzat amb mitjans mecànics; subministrament en contenidor. Inclús terra vegetal garbellada i substrats vegetals fertilitzats.
Inclou: Laboreig i preparació del terreny amb mitjans mecànics. Abonat del terreny. Plantació. Col·locació de tutor. Primer reg.
Criteri d'amidament de projecte: Nombre d'unitats previstes, segons documentació gràfica de Projecte.
Criteri de mesura d'obra: Es mesurarà el nombre d'unitats realment executades segons especificacions de Projecte.

| Codi | Ut | Descripció | Rendiment | Preu | Import |
|---|---|---|---|---|---|
| mt48eap010d | U | Ficus rubiginós (Ficus rubiginosa) de 14 a 16 cm de perímetre de tronc a 1 m del terra; subministrament en contenidor de 50 litres, D=50 cm. (material) | 1 | 97.5 | 97.500 |
| mt48tie030a | m³ | Terra vegetal garbellada, subministrada a granel. (material) | 0.1 | 23.7 | 2.370 |
| mt48tie020 | kg | Adob mineral complex NPK 15-15-15. (material) | 0.01 | 0.83 | 0.008 |
| mt08aaa010a | m³ | Aigua. (material) | 0.04 | 1.5 | 0.060 |
| mq01exn020a | h | Retroexcavadora hidràulica sobre pneumàtics, de 105 kW. (maquinària) | 0.058 | 51.91 | 3.011 |
| mq04dua020b | h | Dúmper de descàrrega frontal de 2 t de càrrega útil. (maquinària) | 0.058 | 10.38 | 0.602 |
| mo040 | h | Oficial 1ª jardiner. (mà d'obra) | 0.199 | 29.67 | 5.904 |
| mo115 | h | Peó jardiner. (mà d'obra) | 0.398 | 24.86 | 9.894 |
| % | % | Costos directes complementaris | 2 % | 119.349 | 2.387 |
|  |  | Costos directes |  |  | 121.736 |

Residus:
- col·locació: mt48tie030a Terra vegetal garbellada, subministrada a granel; factor de residu 0.003
- col·locació: mt48tie020 Adob mineral complex NPK 15-15-15; factor de residu 0.055

## Recursos

**mt48tie030a** m³ Terra vegetal garbellada, subministrada a granel
Dades tècniques: Cost energètic 151.700 MJ; Emissió de CO2 8.200 kg; Codi LER 17 05 04; Massa de l'element 2050 kg; Volum 1.28125 m3

**mt48tie020** kg Adob mineral complex NPK 15-15-15
Dades tècniques: Cost energètic 30.291 MJ; Emissió de CO2 3.674 kg; Codi LER 06 10 99; Massa de l'element 1 kg; Volum 0.001111 m3
Residus:
- embalatge: re170203 Plàstic. (component de residu); rendiment 0.003 kg; Codi LER 17 02 03; Massa de l'element 1 kg; Volum 0.001667 m3

**mt08aaa010a** m³ Aigua
Dades tècniques: Cost energètic 60.000 MJ; Emissió de CO2 30.000 kg
