# Font

- Propietat de l'arxiu: CYPE Ingenieros S.A.
- Format: FIEBDC-3/2016
- Programa: Generador de preus de la construcció. CYPE Ingenieros, S.A.
- Data: 17/06/2024
- Divisa: EUR
- Costos indirectes: 3 %
- IVA: 21 %

## U Urbanització interior de la parcel·la

### UM Mobiliari urbà

#### UMF Fonts

**UMF010** U Font.
Font de ferro colat de 0,82 m d'altura, secció rectangular de 48 cm d'amplada i 20 cm de fons, amb una aixeta de llautó i desaigua en cubeta, fixada amb tacs i cargols d'acer a una superfície suport (no inclosa en aquest preu). Totalment muntada.
Inclou: Replanteig d'alineacions i nivells. Col·locació i fixació de les peces.
Criteri d'amidament de projecte: Nombre d'unitats previstes, segons documentació gràfica de Projecte.
Criteri de mesura d'obra: Es mesurarà el nombre d'unitats realment executades segons especificacions de Projecte.

| Codi | Ut | Descripció | Rendiment | Preu | Import |
|---|---|---|---|---|---|
| mt52mug090h | U | Font de ferro colat de 0,82 m d'altura, secció rectangular de 48 cm d'amplada i 20 cm de fons, amb una aixeta de llautó i desaigua en cubeta. (material) | 1 | 539 | 539.000 |
| mt52mug200k | U | Repercussió, en la col·locació de font, d'elements de fixació sobre superfície suport: tacs i cargols d'acer. (material) | 1 | 3.98 | 3.980 |
| mq04cag010a | h | Camió amb grua de fins a 6 t. (maquinària) | 0.58 | 55.38 | 32.120 |
| mo041 | h | Oficial 1ª construcció d'obra civil. (mà d'obra) | 0.346 | 28.42 | 9.833 |
| mo087 | h | Ajudant construcció d'obra civil. (mà d'obra) | 0.346 | 25.28 | 8.747 |
| % | % | Costos directes complementaris | 2 % | 593.680 | 11.874 |
|  |  | Costos directes |  |  | 605.554 |

## Recursos

**mt52mug090h** U Font de ferro colat de 0,82 m d'altura
Dades tècniques: Cost energètic 3401.126 MJ; Emissió de CO2 227.657 kg
Residus:
- embalatge: re150101 Envasos de paper i cartró. (component de residu); rendiment 1.401 kg; Codi LER 15 01 01; Massa de l'element 1 kg; Volum 0.001333 m3
