# Font

- Propietat de l'arxiu: CYPE Ingenieros S.A.
- Format: FIEBDC-3/2016
- Programa: Generador de preus de la construcció. CYPE Ingenieros, S.A.
- Data: 30/07/2024
- Divisa: EUR
- Costos indirectes: 3 %
- IVA: 21 %

## U Urbanització interior de la parcel·la

### UM Mobiliari urbà

#### UMF Fonts

**UMF010** U Font.
Font de ferro colat de 1,25 m d'altura, secció circular de 20 cm de diàmetre, amb dues aixetes de llautó i desaigua en cubeta, fixada amb tacs d'expansió d'acer, cargols especials i pasta química a una base de formigó HM-20/P/20/X0. Inclús excavació i formigonat de la base de recolzament. Totalment muntada.
Inclou: Replanteig d'alineacions i nivells. Excavació. Execució de la base de formigó. Col·locació i fixació de les peces.
Criteri d'amidament de projecte: Nombre d'unitats previstes, segons documentació gràfica de Projecte.
Criteri de mesura d'obra: Es mesurarà el nombre d'unitats realment executades segons especificacions de Projecte.

| Codi | Ut | Descripció | Rendiment | Preu | Import |
|---|---|---|---|---|---|
| mt52mug090m | U | Font de ferro colat de 1,25 m d'altura, secció circular de 20 cm de diàmetre, amb dues aixetes de llautó i desaigua en cubeta. (material) | 1 | 840 | 840.000 |
| mt52mug200j | U | Repercussió, en la col·locació de font, d'elements de fixació sobre formigó: tacs d'expansió d'acer, cargols especials i pasta química. (material) | 1 | 5.88 | 5.880 |
| mt10hmf010tLc | m³ | Formigó HM-20/P/20/X0, fabricat en central. (material) | 0.2 | 81.8 | 16.360 |
| mq04cag010a | h | Camió amb grua de fins a 6 t. (maquinària) | 0.58 | 55.38 | 32.120 |
| mo041 | h | Oficial 1ª construcció d'obra civil. (mà d'obra) | 0.346 | 28.42 | 9.833 |
| mo087 | h | Ajudant construcció d'obra civil. (mà d'obra) | 0.691 | 25.28 | 17.468 |
| % | % | Costos directes complementaris | 2 % | 921.661 | 18.433 |
|  |  | Costos directes |  |  | 940.094 |

Residus:
- col·locació: mt10hmf010tLc Formigó HM-20/P/20/X0, fabricat en central; factor de residu 0.00139589

## Recursos

**mt52mug090m** U Font de ferro colat de 1,25 m d'altura
Dades tècniques: Cost energètic 5203.770 MJ; Emissió de CO2 347.772 kg
Residus:
- embalatge: re150101 Envasos de paper i cartró. (component de residu); rendiment 1.474 kg; Codi LER 15 01 01; Massa de l'element 1 kg; Volum 0.001333 m3

**mt10hmf010tLc** m³ Formigó HM-20/P/20/X0, fabricat en central
Dades tècniques: Cost energètic 1840.000 MJ; Emissió de CO2 230.000 kg; Codi LER 17 01 01; Massa de l'element 2300 kg; Volum 1.533333 m3
