# Jardinera

- Propietat de l'arxiu: CYPE Ingenieros S.A.
- Format: FIEBDC-3/2016
- Programa: Generador de preus de la construcció. CYPE Ingenieros, S.A.
- Data: 30/07/2024
- Divisa: EUR
- Costos indirectes: 3 %
- IVA: 21 %

## U Urbanització interior de la parcel·la

### UM Mobiliari urbà

#### UMJ Jardineres

**UMJ010** U Jardinera.
Jardinera quadrada de ferro colat, de 60x60x50 cm, pintada en color negre, amb fixació per gravetat.
Inclou: Replanteig d'alineacions i nivells. Col·locació i fixació de les peces.
Criteri d'amidament de projecte: Nombre d'unitats previstes, segons documentació gràfica de Projecte.
Criteri de mesura d'obra: Es mesurarà el nombre d'unitats realment executades segons especificacions de Projecte.

| Codi | Ut | Descripció | Rendiment | Preu | Import |
|---|---|---|---|---|---|
| mt52mug100a | U | Jardinera quadrada de ferro colat, de 60x60x50 cm, pintada en color negre. (material) | 1 | 812 | 812.000 |
| mo041 | h | Oficial 1ª construcció d'obra civil. (mà d'obra) | 0.456 | 28.42 | 12.960 |
| mo087 | h | Ajudant construcció d'obra civil. (mà d'obra) | 0.747 | 25.28 | 18.884 |
| % | % | Costos directes complementaris | 2 % | 843.844 | 16.877 |
|  |  | Costos directes |  |  | 860.721 |

## Recursos

**mt52mug100a** U Jardinera quadrada de ferro colat, de 60x60x50 cm, pintada en color negre
Dades tècniques: Cost energètic 3125.121 MJ; Emissió de CO2 193.663 kg
Residus:
- embalatge: re150101 Envasos de paper i cartró. (component de residu); rendiment 1.467 kg; Codi LER 15 01 01; Massa de l'element 1 kg; Volum 0.001333 m3
