# Equip de depuració

- Propietat de l'arxiu: CYPE Ingenieros S.A.
- Format: FIEBDC-3/2016
- Programa: Generador de preus de la construcció. CYPE Ingenieros, S.A.
- Data: 17/06/2024
- Divisa: EUR
- Costos indirectes: 3 %
- IVA: 21 %

## U Urbanització interior de la parcel·la

### UP Piscines

#### UPD Equips de depuració

**UPD010** U Equip de depuració.
Equip complert de depuració per piscina de 25x12,5x1,55 m (volum 465 m³), constituït per: EQUIP DE FILTRACIÓ construït en polièster reforçat amb fibra de vidre, col·lector de plàstic, vàlvules de papallona per filtrat i rentat, prefiltres de cabell, cistells coladors, bombes centrífugues, motors elèctrics, manòmetres; CIRCUIT TANCAT DE CANONADES DE PVC al voltant de la piscina i enllaç del filtre amb el grup motobomba i ACCESSORIS constituïts per: 2 buneres de fons antiremolins de polièster, 4 becs d'impulsió de ABS i 6 skimmers de ABS.
Inclou: Col·locació i fixació de l'equip. Instal·lació de conduccions. Col·locació i fixació d'accessoris i peces especials. Comprovació del correcte funcionament de la instal·lació.
Criteri d'amidament de projecte: Nombre d'unitats previstes, segons documentació gràfica de Projecte.
Criteri de mesura d'obra: Es mesurarà el nombre d'unitats realment executades segons especificacions de Projecte.

| Codi | Ut | Descripció | Rendiment | Preu | Import |
|---|---|---|---|---|---|
| mt47ped010d | U | Equip de filtració complert per a piscina de 25x12,5x1,55 m (volum 465 m³). (material) | 1 | 14121.64 | 14121.640 |
| mt47ped020d | U | Circuit de canonades, vàlvules i accessoris per a piscina de 25x12,5x1,55 m (volum 465 m³). (material) | 1 | 4317.7 | 4317.700 |
| mt47ped030a | U | Skimmer amb boca estàndard, de resines termoplàstiques d'ABS, color blanc, amb tapa circular, flotador de comporta, vàlvula de clapeta per a regulació de cabal i cistell per recollir fulles, inclús peces de connexió. (material) | 6 | 103.98 | 623.880 |
| mt47ped040a | U | Bec d'impulsió, de resines termoplàstiques d'ABS, color blanc, per encolar a tub de 50 mm de diàmetre. (material) | 4 | 9.14 | 36.560 |
| mt47ped050f | U | Bonera quadrada de piscina, de resines termoplàstiques d'ABS, de 210x210 mm, color blanc, de sortida horitzontal de 50 mm de diàmetre, amb reixeta plana de resines termoplàstiques d'ABS. (material) | 2 | 38.18 | 76.360 |
| mt47ped070 | U | Brides, junts i material auxiliar. (material) | 1 | 11.11 | 11.110 |
| mo008 | h | Oficial 1ª lampista. (mà d'obra) | 29.625 | 29.34 | 869.198 |
| mo107 | h | Ajudant lampista. (mà d'obra) | 29.625 | 25.25 | 748.031 |
| mo003 | h | Oficial 1ª electricista. (mà d'obra) | 2.693 | 29.34 | 79.013 |
| mo102 | h | Ajudant electricista. (mà d'obra) | 2.693 | 25.25 | 67.998 |
| % | % | Costos directes complementaris | 2 % | 20951.490 | 419.030 |
|  |  | Costos directes |  |  | 21370.520 |

## Recursos

**mt47ped030a** U Skimmer amb boca estàndard
Dades tècniques: Cost energètic 285.835 MJ; Emissió de CO2 14.251 kg
Residus:
- embalatge: re150101 Envasos de paper i cartró. (component de residu); rendiment 0.072 kg; Codi LER 15 01 01; Massa de l'element 1 kg; Volum 0.001333 m3

**mt47ped040a** U Bec d'impulsió, de resines termoplàstiques d'ABS, color blanc, per encolar a tub de 50 mm de diàmetre
Dades tècniques: Cost energètic 280.991 MJ; Emissió de CO2 14.010 kg
Residus:
- embalatge: re150101 Envasos de paper i cartró; rendiment 0.072 kg

**mt47ped050f** U Bonera quadrada de piscina
Dades tècniques: Cost energètic 387.559 MJ; Emissió de CO2 19.301 kg
Residus:
- embalatge: re150101 Envasos de paper i cartró; rendiment 0.072 kg
