# Bescanviador de calor aigua-aigua

- Propietat de l'arxiu: CYPE Ingenieros S.A.
- Format: FIEBDC-3/2016
- Programa: Generador de preus de la construcció. CYPE Ingenieros, S.A.
- Data: 30/07/2024
- Divisa: EUR
- Costos indirectes: 3 %
- IVA: 21 %

## U Urbanització interior de la parcel·la

### UP Piscines

#### UPD Equips de depuració

**UPD060** U Bescanviador de calor aigua-aigua.
Bescanviador de calor aigua-aigua, d'acer inoxidable AISI 316, de 1000 mm de longitud, 122 kW de potència, temperatura de treball entre 15°C i 70°C, pressió màxima de treball de 4 bar, amb tubs de titani, termòstat digital, sensor de temperatura NTC, detector de flux, bomba i connexions de 1" de diàmetre.
Inclou: Col·locació. Connexionat i comprovació del seu correcte funcionament.
Criteri d'amidament de projecte: Nombre d'unitats previstes, segons documentació gràfica de Projecte.
Criteri de mesura d'obra: Es mesurarà el nombre d'unitats realment executades segons especificacions de Projecte.

| Codi | Ut | Descripció | Rendiment | Preu | Import |
|---|---|---|---|---|---|
| mt47ped140p | U | Bescanviador de calor aigua-aigua, d'acer inoxidable AISI 316, de 1000 mm de longitud, 122 kW de potència, temperatura de treball entre 15°C i 70°C, pressió màxima de treball de 4 bar, amb tubs de titani, termòstat digital, sensor de temperatura NTC, detector de flux, bomba i connexions de 1" de diàmetre. (material) | 1 | 1163.03 | 1163.030 |
| mo008 | h | Oficial 1ª lampista. (mà d'obra) | 2.693 | 29.34 | 79.013 |
| mo107 | h | Ajudant lampista. (mà d'obra) | 2.693 | 25.25 | 67.998 |
| % | % | Costos directes complementaris | 2 % | 1310.041 | 26.201 |
|  |  | Costos directes |  |  | 1336.242 |
