# Joc de passamans

- Propietat de l'arxiu: CYPE Ingenieros S.A.
- Format: FIEBDC-3/2016
- Programa: Generador de preus de la construcció. CYPE Ingenieros, S.A.
- Data: 30/07/2024
- Divisa: EUR
- Costos indirectes: 3 %
- IVA: 21 %

## U Urbanització interior de la parcel·la

### UP Piscines

#### UPE Equipament exterior

**UPE020** U Joc de passamans.
Joc de dos passamans d'accés per a piscina, de tub de 43 mm de diàmetre, d'acer inoxidable AISI 316L, de 470x800 mm, acabat polit brillant, fixats amb ancoratges dotats de mecanisme per a connexió equipotencial. Inclús replanteig, ancoratges, topalls, embellidors, junts, tacs i cargols.
Inclou: Col·locació i fixació d'accessoris i peces especials.
Criteri d'amidament de projecte: Nombre d'unitats previstes, segons documentació gràfica de Projecte.
Criteri de mesura d'obra: Es mesurarà el nombre d'unitats realment executades segons especificacions de Projecte.

| Codi | Ut | Descripció | Rendiment | Preu | Import |
|---|---|---|---|---|---|
| mt47pep020a | U | Joc de dos passamans d'accés per a piscina, de tub de 43 mm de diàmetre, d'acer inoxidable AISI 316L, de 470x800 mm, acabat polit brillant, amb ancoratges dotats de mecanisme per a connexió equipotencial, topalls, embellidors, junts, tacs i cargols. (material) | 1 | 448.14 | 448.140 |
| mt09moe040 | U | Morter expansiu. (material) | 2 | 3.5 | 7.000 |
| mo041 | h | Oficial 1ª construcció d'obra civil. (mà d'obra) | 2.424 | 28.42 | 68.890 |
| mo087 | h | Ajudant construcció d'obra civil. (mà d'obra) | 2.424 | 25.28 | 61.279 |
| % | % | Costos directes complementaris | 2 % | 585.309 | 11.706 |
|  |  | Costos directes |  |  | 597.015 |

## Recursos

**mt47pep020a** U Joc de dos passamans d'accés per a piscina
Dades tècniques: Cost energètic 332.718 MJ; Emissió de CO2 50.060 kg
Residus:
- embalatge: re150101 Envasos de paper i cartró. (component de residu); rendiment 1.494 kg; Codi LER 15 01 01; Massa de l'element 1 kg; Volum 0.001333 m3
