# Salvavides

- Propietat de l'arxiu: CYPE Ingenieros S.A.
- Format: FIEBDC-3/2016
- Programa: Generador de preus de la construcció. CYPE Ingenieros, S.A.
- Data: 30/07/2024
- Divisa: EUR
- Costos indirectes: 3 %
- IVA: 21 %

## U Urbanització interior de la parcel·la

### UP Piscines

#### UPE Equipament exterior

**UPE070** U Salvavides.
Salvavides per a piscina, de plàstic, color taronja, de 730 mm de diàmetre.
Inclou: Muntatge i fixació dels components.
Criteri d'amidament de projecte: Nombre d'unitats previstes, segons documentació gràfica de Projecte.
Criteri de mesura d'obra: Es mesurarà el nombre d'unitats realment executades segons especificacions de Projecte.

| Codi | Ut | Descripció | Rendiment | Preu | Import |
|---|---|---|---|---|---|
| mt47pep070a | U | Salvavides per a piscina, de plàstic, color taronja, de 730 mm de diàmetre. (material) | 1 | 205.64 | 205.640 |
| mo080 | h | Ajudant muntador. (mà d'obra) | 0.067 | 25.28 | 1.694 |
| % | % | Costos directes complementaris | 2 % | 207.334 | 4.147 |
|  |  | Costos directes |  |  | 211.481 |

## Recursos

**mt47pep070a** U Salvavides per a piscina, de plàstic, color taronja, de 730 mm de diàmetre
Dades tècniques: Cost energètic 1690.660 MJ; Emissió de CO2 88.978 kg
Residus:
- embalatge: re150101 Envasos de paper i cartró. (component de residu); rendiment 0.038 kg; Codi LER 15 01 01; Massa de l'element 1 kg; Volum 0.001333 m3
