# Vora de piscina

- Propietat de l'arxiu: CYPE Ingenieros S.A.
- Format: FIEBDC-3/2016
- Programa: Generador de preus de la construcció. CYPE Ingenieros, S.A.
- Data: 06/06/2025
- Divisa: EUR
- Costos indirectes: 3 %
- IVA: 21 %

## U Urbanització interior de la parcel·la

### UP Piscines

#### UPR Acabaments prefabricats

**UPR010** m Vora de piscina.
Formació de vora de piscina amb peces prefabricades de formigó, antilliscants, de 40x100 cm, color blanc, acabat buixardat, rebuda amb morter de ciment, industrial, M-5. Inclús tractament de juntes, muntatge, col·locació i rebuda.
Inclou: Replanteig de les peces. Col·locació amb morter de les peces alineades, amb un lleuger pendent fins a l'exterior. Replé de juntes i neteja de les peces.
Criteri d'amidament de projecte: Longitud mesurada segons documentació gràfica de Projecte.
Criteri de mesura d'obra: Es mesurarà la longitud realment executada segons especificacions de Projecte.

| Codi | Ut | Descripció | Rendiment | Preu | Import |
|---|---|---|---|---|---|
| mt47prp050b | m | Peces prefabricades de formigó, antilliscants, de 40x100 cm, color blanc, acabat buixardat, per a vora de piscina. (material) | 1.05 | 67.16 | 70.518 |
| mt08aaa010a | m³ | Aigua. (material) | 0.006 | 1.5 | 0.009 |
| mt09mif010ca | t | Morter industrial per a obra de paleta, de ciment, color gris, categoria M-5 (resistència a compressió 5 N/mm²), subministrat en sacs, segons UNE-EN 998-2. (material) | 0.028 | 53.48 | 1.497 |
| mt09moe030 | m³ | Morter especial extrafí. (material) | 0.001 | 123.5 | 0.124 |
| mo041 | h | Oficial 1ª construcció d'obra civil. (mà d'obra) | 0.296 | 29.67 | 8.782 |
| mo087 | h | Ajudant construcció d'obra civil. (mà d'obra) | 0.249 | 26.39 | 6.571 |
| % | % | Costos directes complementaris | 2 % | 87.501 | 1.750 |
|  |  | Costos directes |  |  | 89.251 |

Residus:
- col·locació: mt47prp050b Peces prefabricades de formigó, antilliscants, de 40x100 cm, color blanc, acabat buixardat, per a vora de piscina; factor de residu 0.0083
- col·locació: mt09mif010ca; factor de residu 0.0189
- col·locació: mt09moe030 Morter especial extrafí; factor de residu 0.0036

## Recursos

**mt47prp050b** m Peces prefabricades de formigó, antilliscants, de 40x100 cm, color blanc, acabat buixardat, per a vora de piscina
Dades tècniques: Cost energètic 5.923 MJ; Emissió de CO2 5.309 kg; Codi LER 17 01 01; Massa de l'element 34 kg; Volum 0.022667 m3
Residus:
- embalatge: re170201 Fusta. (component de residu); rendiment 0.004 kg; Codi LER 17 02 01; Massa de l'element 1 kg; Volum 0.000909 m3
- embalatge: re170203 Plàstic. (component de residu); rendiment 0.045 kg; Codi LER 17 02 03; Massa de l'element 1 kg; Volum 0.001667 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt09moe030** m³ Morter especial extrafí
Dades tècniques: Cost energètic 3724.000 MJ; Emissió de CO2 323.000 kg; Codi LER 17 01 01; Massa de l'element 1900 kg; Volum 1.266667 m3
