# Fosa sèptica de polietilè d'alta densitat (PEAD/HDPE)

- Propietat de l'arxiu: CYPE Ingenieros S.A.
- Format: FIEBDC-3/2016
- Programa: Generador de preus de la construcció. CYPE Ingenieros, S.A.
- Data: 06/06/2025
- Divisa: EUR
- Costos indirectes: 3 %
- IVA: 21 %

## U Urbanització interior de la parcel·la

### US Depuració d'aigües residuals domèstiques

#### USS Fosses sèptiques i filtres

**USS010** U Fosa sèptica de polietilè d'alta densitat (PEAD/HDPE).
Fosa sèptica de polietilè d'alta densitat (PEAD/HDPE), de 15000 litres, de 2000 mm de diàmetre i 5290 mm de longitud, per 75 usuaris (H.E.), amb boca d'accés de 500 mm de diàmetre, boca d'entrada i boca de sortida de 200 mm de diàmetre.
Inclou: Replanteig. Col·locació i connexionat de la fossa sèptica. Comprovació del seu correcte funcionament.
Criteri d'amidament de projecte: Nombre d'unitats previstes, segons documentació gràfica de Projecte.
Criteri de mesura d'obra: Es mesurarà el nombre d'unitats realment executades segons especificacions de Projecte.

| Codi | Ut | Descripció | Rendiment | Preu | Import |
|---|---|---|---|---|---|
| mt46fsp100j | U | Fosa sèptica de polietilè d'alta densitat (PEAD/HDPE), de 15000 litres, de 2000 mm de diàmetre i 5290 mm de longitud, per 75 usuaris (H.E.), amb boca d'accés de 500 mm de diàmetre, boca d'entrada i boca de sortida de 200 mm de diàmetre, segons UNE-EN 12566-1, per tractament primari d'aigües residuals. (material) | 1 | 6956.84 | 6956.840 |
| mo008 | h | Oficial 1ª lampista. (mà d'obra) | 4.228 | 30.63 | 129.504 |
| mo107 | h | Ajudant lampista. (mà d'obra) | 4.228 | 26.36 | 111.450 |
| % | % | Costos directes complementaris | 2 % | 7197.794 | 143.956 |
|  |  | Costos directes |  |  | 7341.750 |
