# Cobrepilastres

- Propietat de l'arxiu: CYPE Ingenieros S.A.
- Format: FIEBDC-3/2016
- Programa: Generador de preus de la construcció. CYPE Ingenieros, S.A.
- Data: 30/07/2024
- Divisa: EUR
- Costos indirectes: 3 %
- IVA: 21 %

## U Urbanització interior de la parcel·la

### UV Tancaments exteriors

#### UVO Acabaments de mur de tancament

**UVO020** U Cobrepilastres.
Peça prefabricada de formigó, cara superior amb punta de diamant, de color gris, per a cobriment de pilastra, de 28x28x3,5 cm, amb goteró, rebut amb morter de ciment, industrial, amb additiu hidròfug, M-10. Inclús preparació de la superfície de suport, replanteig, segellat amb morter de juntes especial per a revestiments de prefabricats de formigó i tractament de protecció suplementària mitjançant aplicació sobre el conjunt de pintura hidròfuga incolora en dues capes.
Inclou: Preparació de la superfície de recolzament. Replanteig de la peça. Col·locació, aplomat, anivellació i alineació de la peça. Rejuntat i neteja. Aplicació de dues capes de pintura hidròfuga incolora.
Criteri d'amidament de projecte: Nombre d'unitats previstes, segons documentació gràfica de Projecte.
Criteri de mesura d'obra: Es mesurarà el nombre d'unitats realment executades segons especificacions de Projecte.

| Codi | Ut | Descripció | Rendiment | Preu | Import |
|---|---|---|---|---|---|
| mt08aaa010a | m³ | Aigua. (material) | 0.006 | 1.5 | 0.009 |
| mt09mif010ka | t | Morter industrial per a obra de paleta, de ciment, color gris, amb additiu hidròfug, categoria M-10 (resistència a compressió 10 N/mm²), subministrat en sacs, segons UNE-EN 998-2. (material) | 0.003 | 65.98 | 0.198 |
| mt20cho020Ob | U | Peça prefabricada de formigó, cara superior amb punta de diamant, de color gris, per a cobriment de pilastra, de 28x28x3,5 cm, amb goteró. (material) | 1 | 10.12 | 10.120 |
| mt09mcr235 | kg | Morter de juntes per prefabricats de formigó i pedra artificial, compost de ciment, àrids, pigments i additius especials. (material) | 0.056 | 2.47 | 0.138 |
| mt28pcs010a | l | Protector hidròfug en base aquosa, incolor, autonetejable, repel·lent de l'aigua i la brutícia, per a tractament superficial hidrofugant, per a aplicar amb brotxa sobre superfícies de pedra natural o pedra artificial. (material) | 0.059 | 9.4 | 0.555 |
| mo041 | h | Oficial 1ª construcció d'obra civil. (mà d'obra) | 0.093 | 28.42 | 2.643 |
| mo087 | h | Ajudant construcció d'obra civil. (mà d'obra) | 0.103 | 25.28 | 2.604 |
| % | % | Costos directes complementaris | 2 % | 16.267 | 0.325 |
|  |  | Costos directes |  |  | 16.592 |

Residus:
- col·locació: mt09mif010ka; factor de residu 0.0189
- col·locació: mt20cho020Ob; factor de residu 0.0105
- col·locació: mt09mcr235; factor de residu 0.035
- col·locació: mt28pcs010a; factor de residu 0.0390762

## Recursos

**mt08aaa010a** m³ Aigua
Dades tècniques: Cost energètic 60.000 MJ; Emissió de CO2 30.000 kg

**mt09mif010ka** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt20cho020Ob** U Peça prefabricada de formigó
Dades tècniques: Cost energètic 6.133 MJ; Emissió de CO2 0.496 kg; Codi LER 17 01 01; Massa de l'element 6.3 kg; Volum 0.0042 m3
Residus:
- embalatge: re170201 Fusta; rendiment 0.017 kg
- embalatge: re170203 Plàstic; rendiment 0.005 kg

**mt09mcr235** kg Morter de juntes per prefabricats de formigó i pedra artificial
Dades tècniques: Cost energètic 7.958 MJ; Emissió de CO2 0.580 kg; Codi LER 17 09 04; Massa de l'element 1 kg; Volum 0.000667 m3
Residus:
- embalatge: re150101 Envasos de paper i cartró; rendiment 0.021 kg
- embalatge: re170201 Fusta; rendiment 0.006 kg
- embalatge: re170203 Plàstic; rendiment 0.009 kg

**mt28pcs010a** l Protector hidròfug en base aquosa
Dades tècniques: Cost energètic 0.564 MJ; Emissió de CO2 0.029 kg; Codi LER 17 09 04; Massa de l'element 0.8 kg; Volum 0.000533 m3
Residus:
- embalatge: re150104 Envasos metàl·lics. (component de residu); rendiment 0.057 kg; Codi LER 15 01 04; Massa de l'element 1 kg; Volum 0.001667 m3
