# Clos de parcel·la, de malla electrosoldada modular

- Propietat de l'arxiu: CYPE Ingenieros S.A.
- Format: FIEBDC-3/2016
- Programa: Generador de preus de la construcció. CYPE Ingenieros, S.A.
- Data: 17/06/2024
- Divisa: EUR
- Costos indirectes: 3 %
- IVA: 21 %

## U Urbanització interior de la parcel·la

### UV Tancaments exteriors

#### UVT Malles metàl·liques

**UVT030** m Clos de parcel·la, de malla electrosoldada modular.
Clos de parcel·la format per panells de malla electrosoldada amb plecs de reforç, de 200x50 mm de pas de malla, reduït a 50x50 mm en les zones de plec, i 5 mm de diàmetre, de 2,50x1,50 m, acabat galvanitzat i plastificat en color blanc RAL 9010 i pals de perfil buit de secció rectangular, de 60x40x2 mm, fixats amb cargols sobre murs de fàbrica formigó. Inclús bases per al caragolat directe de pals i accessoris per a la fixació dels panells de malla electrosoldada modular als pilars metàl·lics.
Criteri de valoració econòmica: El preu no inclou el mur.
Inclou: Replanteig. Aplomat i alineació dels pals. Cargolat dels pals al suport. Col·locació dels panells de malla. Col·locació d'accessoris. Atirantat dels panells de malla.
Criteri d'amidament de projecte: Longitud mesurada segons documentació gràfica de Projecte, deduint els buits de longitud major de 1 m.
Criteri de mesura d'obra: Es mesurarà la longitud realment executada segons especificacions de Projecte, deduint els buits de longitud major de 1 m.

| Codi | Ut | Descripció | Rendiment | Preu | Import |
|---|---|---|---|---|---|
| mt52vsm010f | m | Panell de malla electrosoldada amb plecs de reforç, de 200x50 mm de pas de malla, reduït a 50x50 mm en les zones de plec, i 5 mm de diàmetre, de 2,50x1,50 m, acabat galvanitzat i plastificat en color blanc RAL 9010. (material) | 1 | 108.96 | 108.960 |
| mt52vpm030f | U | Pal de perfil buit d'acer de secció rectangular 60x40x2 mm, de 1,5 m d'altura, acabat galvanitzat i plastificat en color blanc RAL 9010. (material) | 0.2 | 27.87 | 5.574 |
| mt52vpm040 | U | Base d'alumini per al caragolat directe de pals, amb cargols i accessoris de fixació. (material) | 0.2 | 32.34 | 6.468 |
| mt52vpm050 | U | Accessoris per a la fixació dels panells de malla electrosoldada modular als pilars metàl·lics. (material) | 1.6 | 3.33 | 5.328 |
| mo011 | h | Oficial 1ª muntador. (mà d'obra) | 0.12 | 29.34 | 3.521 |
| mo080 | h | Ajudant muntador. (mà d'obra) | 0.12 | 25.28 | 3.034 |
| % | % | Costos directes complementaris | 3 % | 132.885 | 3.987 |
|  |  | Costos directes |  |  | 136.872 |

Residus:
- col·locació: mt52vpm030f; factor de residu 0.0053

## Recursos

**mt52vpm030f** U Pal de perfil buit d'acer de secció rectangular 60x40x2 mm
Dades tècniques: Cost energètic 117.327 MJ; Emissió de CO2 11.764 kg; Codi LER 17 04 05; Massa de l'element 4.52 kg; Volum 0.002152 m3
Residus:
- embalatge: re170203 Plàstic. (component de residu); rendiment 0.04 kg; Codi LER 17 02 03; Massa de l'element 1 kg; Volum 0.001667 m3
