# Reixat modular sense muntants, per tancament de parcel·la, sobre mur de fàbrica amb pilastres intermèdies

- Propietat de l'arxiu: CYPE Ingenieros S.A.
- Format: FIEBDC-3/2016
- Programa: Generador de preus de la construcció. CYPE Ingenieros, S.A.
- Data: 30/07/2024
- Divisa: EUR
- Costos indirectes: 3 %
- IVA: 21 %

## U Urbanització interior de la parcel·la

### UV Tancaments exteriors

#### UVV Reixats modulars

**UVV020** m Reixat modular sense muntants, per tancament de parcel·la, sobre mur de fàbrica amb pilastres intermèdies.
Clos de parcel·la sobre mur de fàbrica amb pilastres intermèdies, format per reixat modular sense muntants d'acer laminat en calent, de 3,00x1,50 m, acabat galvanitzat en calent amb tractament de desengreix i fosfatat i posterior lacat al forn amb polièster ferrotexturat de color verd, compost per malla, bastidor amb marc ocult (enrigidor), angular lateral i puntes lliures en cantell superior i inferior i peces d'ancoratge lateral fixades amb cargols a les pilastres intermèdies.
Criteri de valoració econòmica: El preu no inclou el mur ni les pilastres intermèdies.
Inclou: Replanteig. Preparació dels punts d'ancoratge. Presentació dels trams de reixat. Aplomat i anivellació dels trams. Fixació dels trams mitjançant l'ancoratge dels seus elements.
Criteri d'amidament de projecte: Longitud mesurada a eixos, segons documentació gràfica de Projecte.
Criteri de mesura d'obra: Es mesurarà a eixos, la longitud realment executada segons especificacions de Projecte.

| Codi | Ut | Descripció | Rendiment | Preu | Import |
|---|---|---|---|---|---|
| mt26aae020l | m | Reixat modular sense muntants d'acer laminat en calent, de 3,00x1,50 m, acabat galvanitzat en calent amb tractament de desengreix i fosfatat i posterior lacat al forn amb polièster ferrotexturat de color verd, compost per malla, bastidor amb marc ocult (enrigidor), angular lateral i puntes lliures en cantell superior i inferior i peces d'ancoratge lateral amb bases de platina i cargols. (material) | 1 | 265.49 | 265.490 |
| mo018 | h | Oficial 1ª serraller. (mà d'obra) | 0.666 | 28.86 | 19.221 |
| mo059 | h | Ajudant serraller. (mà d'obra) | 0.666 | 25.36 | 16.890 |
| % | % | Costos directes complementaris | 2 % | 301.601 | 6.032 |
|  |  | Costos directes |  |  | 307.633 |
