# Assaig d'emulsió bituminosa

- Propietat de l'arxiu: CYPE Ingenieros S.A.
- Format: FIEBDC-3/2016
- Programa: Generador de preus de la construcció. CYPE Ingenieros, S.A.
- Data: 17/06/2024
- Divisa: EUR
- Costos indirectes: 3 %
- IVA: 21 %

## X Control de qualitat i assaigs

### XH Materials bituminosos

#### XHE Betums i emulsions bituminoses

**XHE010** U Assaig d'emulsió bituminosa.
Assaigs a realitzar en laboratori acreditat en l'àrea tècnica corresponent, sobre una mostra d'emulsió bituminosa, agafada en obra, per a la determinació de les següents característiques: temps de fluència amb viscosímetre segons UNE-EN 12846-1. Fins i tot desplaçament a obra, presa de mostra i informe de resultats.
Inclou: Desplaçament a obra. Presa de mostres. Realització dels assajos. Redacció d'informe dels resultats dels assajos realitzats.
Criteri d'amidament de projecte: Assaig a realitzar, segons documentació del Pla de control de qualitat.

| Codi | Ut | Descripció | Rendiment | Preu | Import |
|---|---|---|---|---|---|
| mt49des010 | U | Repercussió de desplaçament a obra per la presa de mostres. (material) | 1 | 0.74 | 0.740 |
| mt49lib005 | U | Agafament d'una mostra de lligant bituminós, segons UNE-EN 58. (material) | 1 | 26.45 | 26.450 |
| mt49lib055 | U | Assaig per determinar el temps de fluència d'una mostra d'emulsió bituminosa amb viscosímetre, segons UNE-EN 12846-1. (material) | 1 | 53.98 | 53.980 |
| mt49lib120b | U | Informe de resultats dels assaigs realitzats sobre una mostra d'emulsió bituminosa. (material) | 1 | 96.06 | 96.060 |
| % | % | Costos directes complementaris | 2 % | 177.230 | 3.545 |
|  |  | Costos directes |  |  | 180.775 |
