# Control tècnic d'obra per OCT en habitatge

- Propietat de l'arxiu: CYPE Ingenieros S.A.
- Format: FIEBDC-3/2016
- Programa: Generador de preus de la construcció. CYPE Ingenieros, S.A.
- Data: 17/06/2024
- Divisa: EUR
- Costos indirectes: 3 %
- IVA: 21 %

## X Control de qualitat i assaigs

### XO Control tècnic

#### XOC Control tècnic

**XOC010** U Control tècnic d'obra per OCT en habitatge.
Control tècnic d'obra per OCT en habitatge plurifamiliar d'entre 1000 i 5000 m² de superfície situada a una distància de fins a 5 km. Inclús desplaçament a obra i informe de resultats de cadascuna de les missions de control tècnic a realitzar en l'àmbit del segur decennal, relatives al compliment de la garantia obligatòria prevista en l'article 19.1.c de la L.O.E.
Inclou: Control del projecte. Control de l'execució d'obra. Redacció de l'informe de resultats.
Criteri d'amidament de projecte: Missions de control tècnic a realitzar, segons especificacions del contracte entre el promotor i l'OCT.

| Codi | Ut | Descripció | Rendiment | Preu | Import |
|---|---|---|---|---|---|
| mt49oct010mb | U | Control tècnic d'obra per OCT en habitatge plurifamiliar d'entre 1000 i 5000 m² de superfície, situada a una distància de fins a 5 km. (material) | 1 | 2835 | 2835.000 |
| % | % | Costos directes complementaris | 2 % | 2835.000 | 56.700 |
|  |  | Costos directes |  |  | 2891.700 |
