# Sistema provisional de protecció de vora de forjat, classe C, en cobertes inclinades metàl·liques

- Propietat de l'arxiu: CYPE Ingenieros S.A.
- Format: FIEBDC-3/2016
- Programa: Generador de preus de la construcció. CYPE Ingenieros, S.A.
- Data: 17/06/2024
- Divisa: EUR
- Costos indirectes: 3 %
- IVA: 21 %

## Y Seguretat i salut

### YC Sistemes de protecció col·lectiva

#### YCF Protecció perimetral de vores de forjat

**YCF031** m Sistema provisional de protecció de vora de forjat, classe C, en cobertes inclinades metàl·liques.
Sistema provisional de protecció de vora de forjat, classe C, en cobertes inclinades metàl·liques, d'1 m d'alçada, que proporciona resistència per a forces dinàmiques elevades i per a superfícies de treball amb un angle d'inclinació màxim de 45°, format per: barana principal de tub d'acer de 25 mm de diàmetre i 2500 mm de longitud, amortitzable en 150 usos; barana inferior de tub d'acer de 25 mm de diàmetre i 2500 mm de longitud, amortitzable en 150 usos; protecció intermèdia de xarxa de seguretat tipus U, de poliamida d'alta tenacitat, color blanc, amortitzable en 10 posades; entornpeu de lona de polietilè d'alta densitat, amb tractament ultraviolat, color verd, que tingui la vora superior almenys 15 cm per sobre de la superfície de treball i guardacossos telescòpics de seguretat fabricats en acer de primera qualitat pintat al forn en epoxi-polièster, de 35x35 mm i 1500 mm de longitud, separats entre si una distància màxima de 2,5 m i fixats a la biga metàl·lica per collament, amortitzables en 20 usos. Inclús corda d'unió de polipropilè, per unir les xarxes i corda de lligat de polipropilè, per lligar la corda perimetral de les xarxes a un suport adequat.
Criteri d'amidament de projecte: Longitud mesurada segons Estudi o Estudi Bàsic de Seguretat i Salut.
Criteri de mesura d'obra: S'amidarà la longitud realment muntada segons especificacions d'Estudi o Estudi Bàsic de Seguretat i Salut.

| Codi | Ut | Descripció | Rendiment | Preu | Import |
|---|---|---|---|---|---|
| mt50spb030g | U | Guardacossos telescòpic de seguretat fabricat en acer de primera qualitat pintat al forn en epoxi-polièster, de 35x35 mm i 1500 mm de longitud, amb serratge a dalt. (material) | 0.029 | 24.09 | 0.699 |
| mt50spb050a | U | Barana per a guardacossos matritzada, de tub d'acer pintat al forn en epoxi-polièster, de 25 mm de diàmetre i 2500 mm de longitud. (material) | 0.005 | 6.9 | 0.035 |
| mt50spr070 | m² | Xarxa vertical de seguretat tipus U, segons UNE-EN 1263-1, de poliamida d'alta tenacitat, de color blanc, certificada per AENOR mitjançant segell N de Productes Certificats AENOR per a Xarxes de Seguretat. Corda de xarxa de calibre 4,5 mm. Energia de la xarxa A2 (entre 2,2 i 4,4 kJ). Configuració de la xarxa al rombe, amb corda perimetral de polipropilè de 16 mm de diàmetre. (material) | 0.11 | 2.79 | 0.307 |
| mt50spr170a | m | Corda d'unió UNE-EN 1263-1 N de polipropilè d'alta tenacitat, amb tractament als rajos UV, D=8 mm i càrrega de ruptura superior a 7,5 kN. (material) | 0.696 | 0.21 | 0.146 |
| mt50spr180a | m | Corda de lligat UNE-EN 1263-1 G de polipropilè d'alta tenacitat, amb tractament als rajos UV, D=12 mm i càrrega de ruptura superior a 20 kN. (material) | 0.22 | 0.36 | 0.079 |
| mt50spr050 | m² | Lona de polietilè d'alta densitat, amb tractament ultraviolat, color verd, 60% de percentatge de tallavent, amb orificis cada 20 cm en tot el perímetre. (material) | 0.15 | 0.63 | 0.095 |
| mo119 | h | Oficial 1ª Seguretat i Salut. (mà d'obra) | 0.222 | 28.42 | 6.309 |
| mo120 | h | Peó Seguretat i Salut. (mà d'obra) | 0.222 | 23.81 | 5.286 |
| % | % | Costos directes complementaris | 2 % | 12.956 | 0.259 |
|  |  | Costos directes |  |  | 13.215 |

Residus:
- col·locació: mt50spb030g; factor de residu 1
- col·locació: mt50spb050a; factor de residu 1
- col·locació: mt50spr070; factor de residu 1
- col·locació: mt50spr050; factor de residu 0.06

## Recursos

**mt50spb030g** U Guardacossos telescòpic de seguretat fabricat en acer de primera qualitat pintat al forn en epoxi-polièster
Dades tècniques: Cost energètic 50.133 MJ; Emissió de CO2 2.601 kg; Codi LER 17 04 05; Massa de l'element 5.1 kg; Volum 0.002429 m3

**mt50spb050a** U Barana per a guardacossos matritzada
Dades tècniques: Cost energètic 22.904 MJ; Emissió de CO2 1.188 kg; Codi LER 17 04 05; Massa de l'element 2.33 kg; Volum 0.00111 m3

**mt50spr070** m² Xarxa vertical de seguretat tipus U
Dades tècniques: Cost energètic 35.167 MJ; Emissió de CO2 1.746 kg; Codi LER 17 02 03; Massa de l'element 0.329 kg; Volum 0.000548 m3
Residus:
- embalatge: re170203 Plàstic. (component de residu); rendiment 0.034 kg; Codi LER 17 02 03; Massa de l'element 1 kg; Volum 0.001667 m3

**mt50spr050** m² Lona de polietilè d'alta densitat
Dades tècniques: Cost energètic 270.924 MJ; Emissió de CO2 9.641 kg; Codi LER 17 06 04; Massa de l'element 1.96 kg; Volum 0.003267 m3
Residus:
- embalatge: re170203 Plàstic; rendiment 0.024 kg
