# Sistema S de xarxa de seguretat per a protecció de grans buits horitzontals de forjat

- Propietat de l'arxiu: CYPE Ingenieros S.A.
- Format: FIEBDC-3/2016
- Programa: Generador de preus de la construcció. CYPE Ingenieros, S.A.
- Data: 17/06/2024
- Divisa: EUR
- Costos indirectes: 3 %
- IVA: 21 %

## Y Seguretat i salut

### YC Sistemes de protecció col·lectiva

#### YCH Protecció de buits horitzontals en estructures

**YCH060** m² Sistema S de xarxa de seguretat per a protecció de grans buits horitzontals de forjat.
Sistema S de xarxa de seguretat, per cobrir buits horitzontals de superfície compresa entre 250 i 500 m² en forjats, format per: xarxa de seguretat UNE-EN 1263-1 S A2 M100 Q M, de polipropilè d'alta tenacitat, nuada, de color taronja, ancorada al forjat cada 50 cm amb ganxos metàl·lics. Inclús corda d'unió de polipropilè, per unir les xarxes.
Criteri d'amidament de projecte: Superfície del buit horitzontal, mesurada segons Estudi o Estudi Bàsic de Seguretat i Salut.
Criteri de mesura d'obra: S'amidarà la superfície realment muntada segons especificacions d'Estudi o Estudi Bàsic de Seguretat i Salut.

| Codi | Ut | Descripció | Rendiment | Preu | Import |
|---|---|---|---|---|---|
| mt50sph010fd | m² | Xarxa de seguretat UNE-EN 1263-1 S A2 M100 Q M, de polipropilè d'alta tenacitat, nuada, de color taronja. Corda de xarxa de calibre 5,5 mm, amb tractament als rajos UV. Energia de la xarxa A2 (entre 2,2 i 4,4 kJ). Configuració de la xarxa quadrada, amb corda perimetral de polipropilè de 16 mm de diàmetre. (material) | 1.409 | 3.77 | 5.312 |
| mt50spr170b | m | Corda d'unió UNE-EN 1263-1 O de polipropilè d'alta tenacitat, amb tractament als rajos UV, D=8 mm i càrrega de ruptura superior a 7,5 kN. (material) | 0.512 | 0.21 | 0.108 |
| mt50spr020a | U | Ganxo metàl·lic, D=12 mm, per a muntatge de xarxa horitzontal. (material) | 0.441 | 1.51 | 0.666 |
| mo119 | h | Oficial 1ª Seguretat i Salut. (mà d'obra) | 0.277 | 28.42 | 7.872 |
| mo120 | h | Peó Seguretat i Salut. (mà d'obra) | 0.277 | 23.81 | 6.595 |
| % | % | Costos directes complementaris | 2 % | 20.553 | 0.411 |
|  |  | Costos directes |  |  | 20.964 |

Residus:
- col·locació: mt50sph010fd; factor de residu 1

## Recursos

**mt50sph010fd** m² Xarxa de seguretat UNE-EN 1263-1 S A2 M100 Q M
Dades tècniques: Cost energètic 27.456 MJ; Emissió de CO2 0.920 kg; Codi LER 17 02 03; Massa de l'element 0.26 kg; Volum 0.000433 m3
Residus:
- embalatge: re170203 Plàstic. (component de residu); rendiment 0.034 kg; Codi LER 17 02 03; Massa de l'element 1 kg; Volum 0.001667 m3
