# Sistema provisional de protecció de buit frontal d'ascensor

- Propietat de l'arxiu: CYPE Ingenieros S.A.
- Format: FIEBDC-3/2016
- Programa: Generador de preus de la construcció. CYPE Ingenieros, S.A.
- Data: 30/07/2024
- Divisa: EUR
- Costos indirectes: 3 %
- IVA: 21 %

## Y Seguretat i salut

### YC Sistemes de protecció col·lectiva

#### YCK Protecció de buits verticals

**YCK030** U Sistema provisional de protecció de buit frontal d'ascensor.
Sistema provisional de protecció de buit frontal d'ascensor de 1,1 m d'altura, format per: barana principal de tub d'acer de 25 mm de diàmetre i 2500 mm de longitud, amortitzable en 150 usos; barana intermèdia de tub d'acer de 25 mm de diàmetre i 2500 mm de longitud, amortitzable en 150 usos; entornpeu de tauló petit de fusta de pi de 15x5,2 cm, amortitzable en 4 usos; platines d'acer laminat per a l'immobilització dels components de la protecció, de 20x4 mm, col·locades en el parament vertical ja executat de l'ascensor i taps protectors de PVC, tipus bolet, amortitzables en 25 usos.
Criteri d'amidament de projecte: Nombre d'unitats previstes, segons Estudi o Estudi Bàsic de Seguretat i Salut.
Criteri de mesura d'obra: Es mesurarà el nombre d'unitats realment col·locades segons especificacions d'Estudi o Estudi Bàsic de Seguretat i Salut.

| Codi | Ut | Descripció | Rendiment | Preu | Import |
|---|---|---|---|---|---|
| mt50spb050a | U | Barana per a guardacossos matritzada, de tub d'acer pintat al forn en epoxi-polièster, de 25 mm de diàmetre i 2500 mm de longitud. (material) | 0.013 | 6.9 | 0.090 |
| mt50spa050g | m³ | Tauló petit de fusta de pi, dimensions 15x5,2 cm. (material) | 0.005 | 424.8 | 2.124 |
| mt07ala111ba | m | Platina d'acer laminat UNE-EN 10025 S275JR, en perfil pla laminat en calent, de 20x4 mm, per aplicacions estructurals. (material) | 0.9 | 1.58 | 1.422 |
| mt50spr045 | U | Tap protector de PVC, tipus bolet, de color vermell, per a protecció dels extrems de les armadures. (material) | 0.16 | 0.12 | 0.019 |
| mo119 | h | Oficial 1ª Seguretat i Salut. (mà d'obra) | 0.208 | 28.42 | 5.911 |
| mo120 | h | Peó Seguretat i Salut. (mà d'obra) | 0.208 | 23.81 | 4.952 |
| % | % | Costos directes complementaris | 2 % | 14.518 | 0.290 |
|  |  | Costos directes |  |  | 14.808 |

Residus:
- col·locació: mt50spb050a; factor de residu 1
- col·locació: mt50spa050g Tauló petit de fusta de pi, dimensions 15x5,2 cm; factor de residu 1
- col·locació: mt07ala111ba Platina d'acer laminat UNE-EN 10025 S275JR, en perfil pla laminat en calent, de 20x4 mm, per aplicacions estructurals; factor de residu 0.015

## Recursos

**mt50spb050a** U Barana per a guardacossos matritzada
Dades tècniques: Cost energètic 22.904 MJ; Emissió de CO2 1.188 kg; Codi LER 17 04 05; Massa de l'element 2.33 kg; Volum 0.00111 m3

**mt50spa050g** m³ Tauló petit de fusta de pi, dimensions 15x5,2 cm
Dades tècniques: Cost energètic 78108.000 MJ; Emissió de CO2 -1069.500 kg; Codi LER 17 02 01; Massa de l'element 575 kg; Volum 0.522727 m3

**mt07ala111ba** m Platina d'acer laminat UNE-EN 10025 S275JR, en perfil pla laminat en calent, de 20x4 mm, per aplicacions estructurals
Dades tècniques: Cost energètic 6.173 MJ; Emissió de CO2 0.320 kg; Codi LER 17 04 05; Massa de l'element 0.628 kg; Volum 0.000299 m3
