# Dispositiu d'ancoratge tèxtil amb diversos punts d'ancoratge

- Propietat de l'arxiu: CYPE Ingenieros S.A.
- Format: FIEBDC-3/2016
- Programa: Generador de preus de la construcció. CYPE Ingenieros, S.A.
- Data: 30/07/2024
- Divisa: EUR
- Costos indirectes: 3 %
- IVA: 21 %

## Y Seguretat i salut

### YC Sistemes de protecció col·lectiva

#### YCL Línies i dispositius d'ancoratge

**YCL240** U Dispositiu d'ancoratge tèxtil amb diversos punts d'ancoratge.
Dispositiu d'ancoratge per penjar d'un altre dispositiu d'ancoratge, de 35 m de longitud, format per cinta de polièster anellada, amb un punt d'ancoratge cada 1,5 m i 1 baga a l'extrem superior, penjat, per l'extrem de la gassa, d'un altre dispositiu d'ancoratge, amb un mosquetó, per assegurar a un operari.
Criteri d'amidament de projecte: Nombre d'unitats previstes, segons Estudi o Estudi Bàsic de Seguretat i Salut.
Criteri de mesura d'obra: Es mesurarà el nombre d'unitats realment col·locades segons especificacions d'Estudi o Estudi Bàsic de Seguretat i Salut.

| Codi | Ut | Descripció | Rendiment | Preu | Import |
|---|---|---|---|---|---|
| mt50spd060p | U | Dispositiu d'ancoratge per penjar d'un altre dispositiu d'ancoratge, de 35 m de longitud, format per cinta de polièster anellada, amb un punt d'ancoratge cada 1,5 m i 1 baga a l'extrem superior, classe B, penjat, per l'extrem de la gassa, d'un altre dispositiu d'ancoratge, amb un mosquetó. (material) | 1 | 127.68 | 127.680 |
| mo120 | h | Peó Seguretat i Salut. (mà d'obra) | 0.069 | 23.81 | 1.643 |
| % | % | Costos directes complementaris | 2 % | 129.323 | 2.586 |
|  |  | Costos directes |  |  | 131.909 |
