# Línia d'ancoratge horitzontal temporal, de cinta de polièster, fixada al terreny

- Propietat de l'arxiu: CYPE Ingenieros S.A.
- Format: FIEBDC-3/2016
- Programa: Generador de preus de la construcció. CYPE Ingenieros, S.A.
- Data: 17/06/2024
- Divisa: EUR
- Costos indirectes: 3 %
- IVA: 21 %

## Y Seguretat i salut

### YC Sistemes de protecció col·lectiva

#### YCL Línies i dispositius d'ancoratge

**YCL154** U Línia d'ancoratge horitzontal temporal, de cinta de polièster, fixada al terreny.
Subministrament, col·locació i desmuntatge de línia d'ancoratge horitzontal temporal, de cinta de polièster, de 10 m de longitud, per assegurar a un operari, classe C, composta per 2 dispositius d'ancoratge per soterrar en dos pous excavats en el terreny de 1,5 m de profunditat, format cadascun d'ells per cinta de polièster de 35 mm d'amplada amb un disc metàl·lic de 350 mm de diàmetre en un extrem i una argolla en l'altre extrem i 1 cinta de polièster de 35 mm d'amplada i 10 m de longitud, amb tensor amb mecanisme de bloqueig antiretorn i mosquetó en tots dos extrems, amortitzable en 3 usos.
Criteri de valoració econòmica: El preu inclou l'excavació dels pous, el reompliment posterior amb les terres prèviament excavades i la compactació final.
Criteri d'amidament de projecte: Nombre d'unitats previstes, segons Estudi o Estudi Bàsic de Seguretat i Salut.
Criteri de mesura d'obra: Es mesurarà el nombre d'unitats realment col·locades segons especificacions d'Estudi o Estudi Bàsic de Seguretat i Salut.

| Codi | Ut | Descripció | Rendiment | Preu | Import |
|---|---|---|---|---|---|
| mt50spd040a | U | Dispositiu d'ancoratge per soterrar en un pou excavat en el terreny de 1,5 m de profunditat, format per cinta de polièster de 35 mm d'amplada amb un disc metàl·lic de 350 mm de diàmetre en un extrem i una argolla en l'altre extrem, classe A1. (material) | 2 | 39.56 | 79.120 |
| mt50spl210b | U | Cinta de polièster de 35 mm d'amplada i 10 m de longitud, amb tensor amb mecanisme de bloqueig antiretorn i mosquetó en tots dos extrems, amortitzable en 3 usos. (material) | 0.33 | 118.08 | 38.966 |
| mq01exn020b | h | Retroexcavadora hidràulica sobre pneumàtics, de 115 kW. (maquinària) | 0.58 | 54.36 | 31.529 |
| mo119 | h | Oficial 1ª Seguretat i Salut. (mà d'obra) | 0.139 | 28.42 | 3.950 |
| mo120 | h | Peó Seguretat i Salut. (mà d'obra) | 0.277 | 23.81 | 6.595 |
| % | % | Costos directes complementaris | 2 % | 160.160 | 3.203 |
|  |  | Costos directes |  |  | 163.363 |
