# Dispositiu d'ancoratge metàl·lic per al seu ús durant l'execució de forjats

- Propietat de l'arxiu: CYPE Ingenieros S.A.
- Format: FIEBDC-3/2016
- Programa: Generador de preus de la construcció. CYPE Ingenieros, S.A.
- Data: 17/06/2024
- Divisa: EUR
- Costos indirectes: 3 %
- IVA: 21 %

## Y Seguretat i salut

### YC Sistemes de protecció col·lectiva

#### YCL Línies i dispositius d'ancoratge

**YCL250** U Dispositiu d'ancoratge metàl·lic per al seu ús durant l'execució de forjats.
Dispositiu d'ancoratge per al seu ús durant l'execució de forjats, format per pal de perfil buit d'acer zincat de secció rectangular, de 2 m de longitud, amb un sistema en el seu extrem superior, que permet la recepció de dos mosquetons per a la fixació d'una línia d'ancoratge a cadascun d'ells, amortitzable en 50 usos, fixat a un pilar de formigó amb base plàstica embeguda en el formigó, perduda, per elevar les línies d'ancoratge 1,8 m sobre la plataforma de treball, per assegurar a un operari.
Criteri d'amidament de projecte: Nombre d'unitats previstes, segons Estudi o Estudi Bàsic de Seguretat i Salut.
Criteri de mesura d'obra: Es mesurarà el nombre d'unitats realment col·locades segons especificacions d'Estudi o Estudi Bàsic de Seguretat i Salut.

| Codi | Ut | Descripció | Rendiment | Preu | Import |
|---|---|---|---|---|---|
| mt50spd090a | U | Pal de perfil buit d'acer zincat de secció rectangular, de 2 m de longitud, amb un sistema en el seu extrem superior, que permet la recepció de dos mosquetons per a la fixació d'una línia d'ancoratge a cadascun d'ells. (material) | 0.02 | 69.26 | 1.385 |
| mt50spd095a | U | Base plàstica embeguda en el formigó, perduda. (material) | 1 | 1.28 | 1.280 |
| mo120 | h | Peó Seguretat i Salut. (mà d'obra) | 0.069 | 23.81 | 1.643 |
| % | % | Costos directes complementaris | 2 % | 4.308 | 0.086 |
|  |  | Costos directes |  |  | 4.394 |
