# Plataforma de treball en voladís

- Propietat de l'arxiu: CYPE Ingenieros S.A.
- Format: FIEBDC-3/2016
- Programa: Generador de preus de la construcció. CYPE Ingenieros, S.A.
- Data: 30/07/2024
- Divisa: EUR
- Costos indirectes: 3 %
- IVA: 21 %

## Y Seguretat i salut

### YC Sistemes de protecció col·lectiva

#### YCM Escales, marquesines, passarel·les i plataformes

**YCM070** m Plataforma de treball en voladís.
Plataforma de treball en voladís de fusta de pi, de 0,60 m d'amplada útil, amb base formada per taulons de 20x7,2 cm, cosits per clavaó, amb 200 kg de capacitat de càrrega, barana lateral d'1,00 m d'altura formada per entornpeu de taulonet de 15x5,2 cm, passamans lateral de taula de 12x2,7 cm i travesser lateral de taulonet de 15x5,2 cm, amortitzable en 3 usos, col·locada sobre una estructura portant formada per puntals metàl·lics disposats en la planta inferior del forjat del ràfec, travats entre si, amortitzables en 15 usos. Inclús soles i tascons de fusta per a suport dels puntals al forjat.
Criteri d'amidament de projecte: Longitud mesurada segons Estudi o Estudi Bàsic de Seguretat i Salut.
Criteri de mesura d'obra: S'amidarà la longitud realment muntada segons especificacions d'Estudi o Estudi Bàsic de Seguretat i Salut.

| Codi | Ut | Descripció | Rendiment | Preu | Import |
|---|---|---|---|---|---|
| mt50spa050m | m³ | Tauló de fusta de pi, dimensions 20x7,2 cm. (material) | 0.025 | 439.2 | 10.980 |
| mt50spa050g | m³ | Tauló petit de fusta de pi, dimensions 15x5,2 cm. (material) | 0.005 | 424.8 | 2.124 |
| mt50spa050a | m³ | Taula de fusta de pi, dimensions 12x2,7 cm. (material) | 0.001 | 432 | 0.432 |
| mt50spa101 | kg | Claus d'acer. (material) | 0.047 | 1.87 | 0.088 |
| mt50spa081a | U | Puntal metàl·lic telescòpic, de fins a 3 m d'altura. (material) | 0.292 | 19.25 | 5.621 |
| mt50spa081c | U | Puntal metàl·lic telescòpic, de fins a 4 m d'altura. (material) | 0.059 | 26.47 | 1.562 |
| mt50spa081d | U | Puntal metàl·lic telescòpic, de fins a 5 m d'altura. (material) | 0.059 | 32.5 | 1.918 |
| mt08cim030b | m³ | Fusta de pi. (material) | 0.003 | 355.5 | 1.067 |
| mo119 | h | Oficial 1ª Seguretat i Salut. (mà d'obra) | 0.693 | 28.42 | 19.695 |
| mo120 | h | Peó Seguretat i Salut. (mà d'obra) | 0.693 | 23.81 | 16.500 |
| % | % | Costos directes complementaris | 2 % | 59.987 | 1.200 |
|  |  | Costos directes |  |  | 61.187 |

Residus:
- col·locació: mt50spa050m Tauló de fusta de pi, dimensions 20x7,2 cm; factor de residu 1
- col·locació: mt50spa050g Tauló petit de fusta de pi, dimensions 15x5,2 cm; factor de residu 1
- col·locació: mt50spa050a Taula de fusta de pi, dimensions 12x2,7 cm; factor de residu 1
- col·locació: mt50spa101 Claus d'acer; factor de residu 0.0045
- col·locació: mt50spa081a Puntal metàl·lic telescòpic, de fins a 3 m d'altura; factor de residu 1
- col·locació: mt50spa081c Puntal metàl·lic telescòpic, de fins a 4 m d'altura; factor de residu 1
- col·locació: mt50spa081d Puntal metàl·lic telescòpic, de fins a 5 m d'altura; factor de residu 1
- col·locació: mt08cim030b Fusta de pi; factor de residu 1

## Recursos

**mt50spa050m** m³ Tauló de fusta de pi, dimensions 20x7,2 cm
Dades tècniques: Cost energètic 78108.000 MJ; Emissió de CO2 -1069.500 kg; Codi LER 17 02 01; Massa de l'element 575 kg; Volum 0.522727 m3

**mt50spa050g** m³ Tauló petit de fusta de pi, dimensions 15x5,2 cm
Dades tècniques: Cost energètic 78108.000 MJ; Emissió de CO2 -1069.500 kg; Codi LER 17 02 01; Massa de l'element 575 kg; Volum 0.522727 m3

**mt50spa050a** m³ Taula de fusta de pi, dimensions 12x2,7 cm
Dades tècniques: Cost energètic 78108.000 MJ; Emissió de CO2 -1069.500 kg; Codi LER 17 02 01; Massa de l'element 575 kg; Volum 0.522727 m3

**mt50spa101** kg Claus d'acer
Dades tècniques: Cost energètic 9.830 MJ; Emissió de CO2 0.510 kg; Codi LER 17 04 05; Massa de l'element 1 kg; Volum 0.000476 m3

**mt50spa081a** U Puntal metàl·lic telescòpic, de fins a 3 m d'altura
Dades tècniques: Cost energètic 97.317 MJ; Emissió de CO2 5.049 kg; Codi LER 17 04 05; Massa de l'element 9.9 kg; Volum 0.004714 m3

**mt50spa081c** U Puntal metàl·lic telescòpic, de fins a 4 m d'altura
Dades tècniques: Cost energètic 112.062 MJ; Emissió de CO2 5.814 kg; Codi LER 17 04 05; Massa de l'element 11.4 kg; Volum 0.005429 m3

**mt50spa081d** U Puntal metàl·lic telescòpic, de fins a 5 m d'altura
Dades tècniques: Cost energètic 126.807 MJ; Emissió de CO2 6.579 kg; Codi LER 17 04 05; Massa de l'element 12.9 kg; Volum 0.006143 m3

**mt08cim030b** m³ Fusta de pi
Dades tècniques: Cost energètic 7471.200 MJ; Emissió de CO2 -102.300 kg; Codi LER 17 02 01; Massa de l'element 55 kg; Volum 0.05 m3
