# Clos provisional de solar amb tanques traslladables

- Propietat de l'arxiu: CYPE Ingenieros S.A.
- Format: FIEBDC-3/2016
- Programa: Generador de preus de la construcció. CYPE Ingenieros, S.A.
- Data: 17/06/2024
- Divisa: EUR
- Costos indirectes: 3 %
- IVA: 21 %

## Y Seguretat i salut

### YC Sistemes de protecció col·lectiva

#### YCR Tanca provisional de solar

**YCR030** m Clos provisional de solar amb tanques traslladables.
Clos provisional de solar compost per tanques traslladables de 3,50x2,00 m, formades per panell de malla electrosoldada amb plecs de reforç, de 200x100 mm de pas de malla, amb filferros horitzontals de 5 mm de diàmetre i verticals de 4 mm, soldats en els extrems a pals verticals de 40 mm de diàmetre, acabat galvanitzat, amortitzables en 5 usos i bases prefabricades de formigó, de 65x24x12 cm, amb 8 orificis, per a suport dels pals, amortitzables en 5 usos, fixades al paviment amb platines de 20x4 mm i tacs d'expansió d'acer. Malla d'ocultació de polietilè d'alta densitat, color verd, col·locada sobre les tanques.
Criteri d'amidament de projecte: Longitud mesurada segons Estudi o Estudi Bàsic de Seguretat i Salut.
Criteri de mesura d'obra: S'amidarà la longitud realment muntada segons especificacions d'Estudi o Estudi Bàsic de Seguretat i Salut.

| Codi | Ut | Descripció | Rendiment | Preu | Import |
|---|---|---|---|---|---|
| mt50spv020 | U | Tanca traslladable de 3,50x2,00 m, formada per panell de malla electrosoldada amb plecs de reforç, de 200x100 mm de pas de malla, amb filferros horitzontals de 5 mm de diàmetre i verticals de 4 mm de diàmetre, soldats en els extrems a pals verticals de 40 mm de diàmetre, acabat galvanitzat, per a delimitació provisional de zona d'obres, inclús argolles per a unió de pals. (material) | 0.06 | 44.28 | 2.657 |
| mt50spv025 | U | Base prefabricada de formigó, de 65x24x12 cm, amb 8 orificis, reforçada amb varetes d'acer, per a suport de tanca traslladable. (material) | 0.08 | 6.91 | 0.553 |
| mt07ala111ba | m | Platina d'acer laminat UNE-EN 10025 S275JR, en perfil pla laminat en calent, de 20x4 mm, per aplicacions estructurals. (material) | 0.096 | 1.58 | 0.152 |
| mt50spr050 | m² | Lona de polietilè d'alta densitat, amb tractament ultraviolat, color verd, 60% de percentatge de tallavent, amb orificis cada 20 cm en tot el perímetre. (material) | 2 | 0.63 | 1.260 |
| mt26aaa023a | U | Ancoratge mecànic amb tac d'expansió d'acer galvanitzat, femella i volandera. (material) | 0.192 | 1.47 | 0.282 |
| mo119 | h | Oficial 1ª Seguretat i Salut. (mà d'obra) | 0.139 | 28.42 | 3.950 |
| mo120 | h | Peó Seguretat i Salut. (mà d'obra) | 0.417 | 23.81 | 9.929 |
| % | % | Costos directes complementaris | 2 % | 18.783 | 0.376 |
|  |  | Costos directes |  |  | 19.159 |

Residus:
- col·locació: mt50spv020; factor de residu 1
- col·locació: mt50spv025; factor de residu 0.0198675
- col·locació: mt07ala111ba Platina d'acer laminat UNE-EN 10025 S275JR, en perfil pla laminat en calent, de 20x4 mm, per aplicacions estructurals; factor de residu 0.015
- col·locació: mt50spr050; factor de residu 0.06

## Recursos

**mt50spv020** U Tanca traslladable de 3,50x2,00 m
Dades tècniques: Cost energètic 196.600 MJ; Emissió de CO2 10.200 kg; Codi LER 17 04 05; Massa de l'element 20 kg; Volum 0.009524 m3

**mt50spv025** U Base prefabricada de formigó
Dades tècniques: Cost energètic 2.044 MJ; Emissió de CO2 5.257 kg; Codi LER 17 01 01; Massa de l'element 35 kg; Volum 0.023333 m3
Residus:
- embalatge: re170201 Fusta. (component de residu); rendiment 0.005 kg; Codi LER 17 02 01; Massa de l'element 1 kg; Volum 0.000909 m3
- embalatge: re170203 Plàstic. (component de residu); rendiment 0.003 kg; Codi LER 17 02 03; Massa de l'element 1 kg; Volum 0.001667 m3

**mt07ala111ba** m Platina d'acer laminat UNE-EN 10025 S275JR, en perfil pla laminat en calent, de 20x4 mm, per aplicacions estructurals
Dades tècniques: Cost energètic 6.173 MJ; Emissió de CO2 0.320 kg; Codi LER 17 04 05; Massa de l'element 0.628 kg; Volum 0.000299 m3

**mt50spr050** m² Lona de polietilè d'alta densitat
Dades tècniques: Cost energètic 270.924 MJ; Emissió de CO2 9.641 kg; Codi LER 17 06 04; Massa de l'element 1.96 kg; Volum 0.003267 m3
Residus:
- embalatge: re170203 Plàstic; rendiment 0.024 kg

**mt26aaa023a** U Ancoratge mecànic amb tac d'expansió d'acer galvanitzat, femella i volandera
Dades tècniques: Cost energètic 0.725 MJ; Emissió de CO2 0.071 kg; Codi LER 17 04 05; Massa de l'element 0.025 kg; Volum 0.000012 m3
Residus:
- embalatge: re150101 Envasos de paper i cartró. (component de residu); rendiment 0.002 kg; Codi LER 15 01 01; Massa de l'element 1 kg; Volum 0.001333 m3
- embalatge: re170203 Plàstic; rendiment 0.001 kg
