# Construcció de caseta provisional per a magatzem

- Propietat de l'arxiu: CYPE Ingenieros S.A.
- Format: FIEBDC-3/2016
- Programa: Generador de preus de la construcció. CYPE Ingenieros, S.A.
- Data: 30/07/2024
- Divisa: EUR
- Costos indirectes: 3 %
- IVA: 21 %

## Y Seguretat i salut

### YP Instal·lacions provisionals d'higiene i benestar

#### YPC Casetes (lloguer/construcció/adaptació de locals)

**YPC083** m² Construcció de caseta provisional per a magatzem.
Execució, desmuntatge i demolició posterior de caseta provisional per a magatzem en obra, composta per: cimentació de formigó, solera sobre empedrat de claveguera, tancament de bloc de formigó, sense revestir, amb full interior de maó ceràmic foradat, coberta de plafó sandvitx sobre perfils metàl·lics, instal·lació d'electricitat, revestiment de terratzo en terres, lliscat i pintura en parets, fals sostre de plaques de escaiola, portes de fusta pintades i finestres d'alumini, amb lluna i reixes.
Criteri de valoració econòmica: El preu inclou les ajudes de paleta.
Inclou: Preparació del terreny. Excavació de pous i rases. Formigonat de la fonamentació. Formació de la solera. Execució del tancament. Execució de la coberta sobre perfils. Revestiment de sòls i parets. Col·locació del fals sostre de plaques. Col·locació de la fusteria. Connexió a les instal·lacions de la pròpia obra. Desconnexió de les instal·lacions. Demolició del conjunt. Fragmentació dels enderrocs en peces manejables. Retirada i arreplegat de enderrocs. Neteja de les restes de l'obra. Càrrega manual d'enderrocs sobre camió o contenidor.
Criteri d'amidament de projecte: Superfície mesurada segons Estudi o Estudi Bàsic de Seguretat i Salut.
Criteri de mesura d'obra: Es mesurarà la superfície realment executada segons especificacions d'Estudi o Estudi Bàsic de Seguretat i Salut.

| Codi | Ut | Descripció | Rendiment | Preu | Import |
|---|---|---|---|---|---|
| mt50cac010c | m² | Construcció de caseta provisional d'obra per magatzem, composta per: fonamentació de formigó armat; solera de formigó sobre emmacat de pedra; tancament de bloc de formigó, sense revestir, amb full interior de maó ceràmic buit; coberta de panell sandvitx compost de xapes d'acer amb aïllament incorporat, sobre perfils metàl·lics; instal·lació d'electricitat i força amb presa exterior a 230 V; revestiment de terratzo en terres; lliscat de guix i pintura en parets; fals sostre de plaques d'escaiola; portes de fusta enrasades i pintades i finestres corredisses d'alumini natural, amb lluna de 6 mm i reixes. (material) | 1 | 261.81 | 261.810 |
| % | % | Costos directes complementaris | 2 % | 261.810 | 5.236 |
|  |  | Costos directes |  |  | 267.046 |

Residus:
- demolició: ruo010408 Residus de grava i roques triturades diferents dels esmentats en el codi 01 04 07. (component de residu); rendiment 0.78 kg; Codi LER 01 04 08; Massa de l'element 1 kg; Volum 0.000667 m3
- demolició: ruo150101 Envasos de paper i cartró. (component de residu); rendiment 0.398 kg; Codi LER 15 01 01; Massa de l'element 1 kg; Volum 0.001333 m3
- demolició: ruo170101 Formigó (formigons, morters i prefabricats). (component de residu); rendiment 105.701 kg; Codi LER 17 01 01; Massa de l'element 1 kg; Volum 0.000667 m3
- demolició: ruo170102 Maons. (component de residu); rendiment 28.962 kg; Codi LER 17 01 02; Massa de l'element 1 kg; Volum 0.0008 m3
- demolició: ruo170107 Barreges de formigó, maons, teules i materials ceràmics diferents de les especificades en el codi 17 01 06. (component de residu); rendiment 5.101 kg; Codi LER 17 01 07; Massa de l'element 1 kg; Volum 0.0008 m3
- demolició: ruo170201 Fusta. (component de residu); rendiment 32.256 kg; Codi LER 17 02 01; Massa de l'element 1 kg; Volum 0.000909 m3
- demolició: ruo170202 Vidre. (component de residu); rendiment 0.171 kg; Codi LER 17 02 02; Massa de l'element 1 kg; Volum 0.001 m3
- demolició: ruo170203 Plàstic. (component de residu); rendiment 0.597 kg; Codi LER 17 02 03; Massa de l'element 1 kg; Volum 0.001667 m3
- demolició: ruo170405 Ferro i acer. (component de residu); rendiment 0.548 kg; Codi LER 17 04 05; Massa de l'element 1 kg; Volum 0.000476 m3
- demolició: ruo170604 Materials d'aïllament diferents dels especificats en els codis 17 06 01 i 17 06 03. (component de residu); rendiment 0.02 kg; Codi LER 17 06 04; Massa de l'element 1 kg; Volum 0.001667 m3
- demolició: ruo170802 Materials de construcció a partir de guix diferents dels especificats en el codi 17 08 01. (component de residu); rendiment 11.835 kg; Codi LER 17 08 02; Massa de l'element 1 kg; Volum 0.001 m3
