# Estufa a pellets

- Propietat de l'arxiu: CYPE Ingenieros S.A.
- Format: FIEBDC-3/2016
- Programa: Generador de preus de la construcció. CYPE Ingenieros, S.A.
- Data: 17/06/2024
- Divisa: EUR
- Costos indirectes: 3 %
- IVA: 21 %

## Z Rehabilitació energètica

### ZC Calefacció, climatització i A.C.S.

#### ZCH Estufes

**ZCH030** U Estufa a pellets.
Rehabilitació energètica d'edifici mitjançant la col·locació, en substitució d'equip existent, d'estufa a pellets, potència tèrmica nominal total de 4,7 a 12,2 kW (potència tèrmica a l'aire 2,6 kW i potència tèrmica a l'aigua 9,5 kW), rendiment 92%, volum de calefacció, calculat amb un requisit de 40 W/m³, 300 m³, revestiment de majòlica color antracita, sistema de ventilació forçada controlada electrònicament, amb possibilitat d'alimentació d'un sistema de calefacció per radiadors o per terra radiant o de producció d'A.C.S., amb comandament a distància, composta de frontal (porta, reixeta i porta inferior) de ferro colat, llar de maons refractaris, cremador de ferro colat, cristall ceràmic resistent als 800°C, panell de control amb pantalla de led, termòstat-programador, empunyadura oculta per a obertura, sistema de circulació d'aigua calenta amb bomba i vas d'expansió i dipòsit per pellets de 41,5 litres. Inclús accessoris de connexió al conducte d'evacuació dels productes de la combustió, sense incloure aquest conducte. Totalment muntat i amb connexions establertes.
Inclou: Replantejament de l'estufa. Presentació dels elements. Muntatge de l'estufa i els seus accessoris. Connexió al conducte d'evacuació.
Criteri d'amidament de projecte: Nombre d'unitats previstes, segons documentació gràfica de Projecte.
Criteri de mesura d'obra: Es mesurarà el nombre d'unitats realment executades segons especificacions de Projecte.

| Codi | Ut | Descripció | Rendiment | Preu | Import |
|---|---|---|---|---|---|
| mt38arc030hj | U | Estufa a pellets, potència tèrmica nominal total de 4,7 a 12,2 kW (potència tèrmica a l'aire 2,6 kW i potència tèrmica a l'aigua 9,5 kW), rendiment 92%, volum de calefacció, calculat amb un requisit de 40 W/m³, 300 m³, revestiment de majòlica color antracita, sistema de ventilació forçada controlada electrònicament, amb possibilitat d'alimentació d'un sistema de calefacció per radiadors o per terra radiant o de producció d'A.C.S., amb comandament a distància, composta de frontal (porta, reixeta i porta inferior) de ferro colat, llar de maons refractaris, cremador de ferro colat, cristall ceràmic resistent als 800°C, panell de control amb pantalla de led, termòstat-programador, empunyadura oculta per a obertura, sistema de circulació d'aigua calenta amb bomba i vas d'expansió i dipòsit per pellets de 41,5 litres, segons UNE-EN 13240. (material) | 1 | 3997.5 | 3997.500 |
| mt38arc600a | U | Posada en marxa i formació en el maneig d'estufa a pellets. (material) | 1 | 60 | 60.000 |
| mo004 | h | Oficial 1ª calefactor. (mà d'obra) | 1.287 | 29.34 | 37.761 |
| mo103 | h | Ajudant calefactor. (mà d'obra) | 1.287 | 25.25 | 32.497 |
| % | % | Costos directes complementaris | 2 % | 4127.758 | 82.555 |
|  |  | Costos directes |  |  | 4210.313 |

## Recursos

**mt38arc030hj** U Estufa a pellets
Dades tècniques: Cost energètic 3997.521 MJ; Emissió de CO2 321.101 kg
Residus:
- embalatge: re150101 Envasos de paper i cartró. (component de residu); rendiment 2.506 kg; Codi LER 15 01 01; Massa de l'element 1 kg; Volum 0.001333 m3
- embalatge: re170201 Fusta. (component de residu); rendiment 0.647 kg; Codi LER 17 02 01; Massa de l'element 1 kg; Volum 0.000909 m3
